# Platelage apparent pour plancher, de planches en bois

- Propriété du fichier: CYPE INGENIEROS, S.A.
- Format: FIEBDC-3/2002
- Zone géographique: Bénin
- Devise: XOF
- Coûts indirects: 3.00 %
- Frais généraux: 13.00 %
- Bénéfice: 6.00 %
- TVA: 18.00 %

## G Structure et gros oeuvre

### GP Planchers

#### GPO Bois

**GPO050** m² Platelage apparent pour plancher, de planches en bois.
Platelage apparent pour plancher, de planches en bois de pin sylvestre (Pinus sylvestris), avec bords à rainure et languette, avec résistance au glissement entre 35 et 45 selon DIN CEN/TS 12633, de 1000x140 mm et 22 mm d'épaisseur, fixées avec clous en fer sur des poutrelles en bois. Mise en place à coupe de pierre.
Inclut: Implantation des planches. Fixation des planches au support de base.
Critère pour le métré: Surface mesurée selon documentation graphique du Projet, en déduisant les ouvertures de surface supérieure à 1 m².
Critère pour le mémoire: On mesurera la surface réellement exécutée selon les spécifications du Projet, en déduisant les ouvertures de surface supérieure à 1 m².

| Code | U | Désignation | Quantité | Prix | Montant |
|---|---|---|---|---|---|
| mt07mee200a | m² | Planche en bois de pin sylvestre (Pinus sylvestris), avec bords à rainure et languette, avec résistance au glissement entre 35 et 45 selon DIN CEN/TS 12633, de 1000x140 mm et 22 mm d'épaisseur, pour parquet massif en bois formant le plancher. (matériau) | 1.000 | 28132.59 | 28132.59 |
| mt50spa102 | kg | Clous en fer. (matériau) | 0.200 | 1380.47 | 276.09 |
| op00cla010 |  | Cloueuse pneumatique. | 1.000 | 0.00 | 0.00 |
| op00cep010 |  | Varlope. | 1.000 | 0.00 | 0.00 |
| op00cor050 |  | Coupeuse manuelle de bois, à disque. | 1.000 | 0.00 | 0.00 |
| mo048 | h | Compagnon professionnel III/CP2 charpentier bois. (main-d'œuvre) | 0.563 | 1166.92 | 656.98 |
| mo095 | h | Ouvrier professionnel II/OP charpentier bois. (main-d'œuvre) | 0.281 | 871.76 | 244.96 |
| % | % | Frais de chantier des unités d'ouvrage | 2 % | 29310.62 | 586.21 |
|  |  | Coûts directs |  |  | 29896.83 |
