# Moule pour corniche

- Propriété du fichier: CYPE INGENIEROS, S.A.
- Format: FIEBDC-3/2002
- Zone géographique: Bénin
- Devise: XOF
- Coûts indirects: 3.00 %
- Frais généraux: 13.00 %
- Bénéfice: 6.00 %
- TVA: 18.00 %

## G Structure et gros oeuvre

### GR Rives de plancher

#### GRC Éléments complémentaires

**GRC010** m Moule pour corniche.
Moule jetable en polystyrène expansé pour corniche simple, recouvert d'une membrane plastique thermoformée, de 120x120 mm, placé en rive de plancher, à usage unique. Comprend les éléments de fixation du moule au coffrage et le ruban adhésif pour le scellement des joints.
Inclut: Implantation. Découpe des moules. Mise en place. Retrait des moules.
Critère pour le métré: Longueur mesurée aux axes, selon documentation graphique du Projet.
Critère pour le mémoire: On mesurera, aux axes, la longueur réellement exécutée selon les spécifications du Projet.

| Code | U | Désignation | Quantité | Prix | Montant |
|---|---|---|---|---|---|
| mt08cor020daa | m | Moule jetable en polystyrène expansé pour corniche simple, recouvert d'une membrane plastique thermoformée, de 120x120 mm. (matériau) | 1.050 | 7001.33 | 7351.40 |
| mt08var060 | kg | Pointes d'acier de 20x100 mm. (matériau) | 0.002 | 6606.31 | 13.21 |
| mt08lhv030a | m | Bande à joint. (matériau) | 0.050 | 507.52 | 25.38 |
| mo091 | h | Ouvrier professionnel II/OP coffreur. (main-d'œuvre) | 0.141 | 871.76 | 122.92 |
| % | % | Frais de chantier des unités d'ouvrage | 2 % | 7512.91 | 150.26 |
|  |  | Coûts directs |  |  | 7663.17 |
