# Protecteur de câbles

- Propriété du fichier: CYPE INGENIEROS, S.A.
- Format: FIEBDC-3/2002
- Zone géographique: Bénin
- Devise: XOF
- Coûts indirects: 3.00 %
- Frais généraux: 13.00 %
- Bénéfice: 6.00 %
- TVA: 18.00 %

## S Sécurité et santé

### SC Systèmes de protection collective

#### SCS Protection électrique

**SCS060** m Protecteur de câbles.
Protecteur de câbles, en caoutchouc, en zone de passage de véhicules, de 100x30 mm, couleur noire, avec éléments de fixation au revêtement, amortissable en 3 utilisations.
Inclut: Montage de l'élément. Démontage de l'élément. Transport jusqu'au lieu de stockage ou retrait à la benne.
Critère pour le métré: Longueur mesurée selon Plan général de coordination en matière de sécurité et de protection de la santé.
Critère pour le mémoire: La longueur mesurée sera celle réellement montée selon spécifications d'Étude ou d'Étude Basique de Sécurité et Santé.

| Code | U | Désignation | Quantité | Prix | Montant |
|---|---|---|---|---|---|
| mt50spe030sc | m | Protecteur de câbles, en caoutchouc, en zone de passage de véhicules, de 100x30 mm, couleur noire, avec éléments de fixation au revêtement. (matériau) | 0.333 | 47121.91 | 15691.60 |
| mo120 | h | Ouvrier Sécurité et Santé. (main-d'œuvre) | 0.132 | 807.54 | 106.60 |
| % | % | Frais de chantier des unités d'ouvrage | 2 % | 15798.20 | 315.96 |
|  |  | Coûts directs |  |  | 16114.16 |
