# Panneau de circulation alternée

- Propriété du fichier: CYPE INGENIEROS, S.A.
- Format: FIEBDC-3/2002
- Zone géographique: Bénin
- Devise: XOF
- Coûts indirects: 3.00 %
- Frais généraux: 13.00 %
- Bénéfice: 6.00 %
- TVA: 18.00 %

## S Sécurité et santé

### SS Signalisation de chantier

#### SSN Signalisation manuelle

**SSN020** U Panneau de circulation alternée.
Piquet manuel pour alternance de la circulation, de polypropylène, avec panneau de sens interdit d'un côté et de passage autorisé de l'autre, avec manche en plastique, amortissable en 5 utilisations.
Critère pour le métré: Nombre d'unités prévues, selon Plan général de coordination en matière de sécurité et de protection de la santé.
Critère pour le mémoire: On mesurera le nombre d'unités réellement fournies selon spécifications d'Étude ou d'Étude Basique de Sécurité et Santé.

| Code | U | Désignation | Quantité | Prix | Montant |
|---|---|---|---|---|---|
| mt50les070a | U | Piquet manuel pour alternance de la circulation, de polypropylène, avec panneau de sens interdit d'un côté et de passage autorisé de l'autre, avec manche en plastique. (matériau) | 0.200 | 15596.69 | 3119.34 |
| mo120 | h | Ouvrier Sécurité et Santé. (main-d'œuvre) | 0.026 | 807.54 | 21.00 |
| % | % | Frais de chantier des unités d'ouvrage | 2 % | 3140.34 | 62.81 |
|  |  | Coûts directs |  |  | 3203.15 |
