# Chauffe-eau gaz à accumulation, conventionnel

- Propriété du fichier: CYPE INGENIEROS, S.A.
- Format: FIEBDC-3/2002
- Zone géographique: Bénin
- Devise: XOF
- Coûts indirects: 3.00 %
- Frais généraux: 13.00 %
- Bénéfice: 6.00 %
- TVA: 18.00 %

## T Équipements techniques

### TC ECS et chauffage

#### TCG Gaz

**TCG010** U Chauffe-eau gaz à accumulation, conventionnel.
Chauffe-eau gaz à accumulation naturelle pour le service d'E.C.S., mural vertical, capacité 77 l, ouverte et tirage naturel, puissance 5,2 kW, efficacité énergétique classe B, profil de consommation M, sans inclure le conduit pour l'évacuation des produits de la combustion. Comprend le support et les ancrages de fixation verticale, les vannes à sphère, vanne de sécurité et les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38agd010a | U | Chauffe-eau gaz à accumulation naturelle pour le service d'E.C.S., mural vertical, capacité 77 l, chambre de combustion ouverte et tirage naturel, puissance 5,2 kW, efficacité énergétique classe B, profil de consommation M. (matériau) | 1.000 | 666131.64 | 666131.64 |
| mt37sve010c | U | Vanne à sphère en laiton nickelé à visser de 3/4". (matériau) | 2.000 | 6732.85 | 13465.70 |
| mt37svs010c | U | Vanne de sécurité, en laiton, avec filet de 1/2" de diamètre, réglé à 6 bar de pression. (matériau) | 1.000 | 4077.26 | 4077.26 |
| mt38tew010b | U | Tube flexible de 25 cm et de 3/4" de diamètre. (matériau) | 2.000 | 9217.90 | 18435.80 |
| mt38www011 | U | Matériel auxiliaire pour installations d'E.C.S. (matériau) | 1.000 | 1336.60 | 1336.60 |
| mo004 | h | Compagnon professionnel III/CP2 chauffagiste. (main-d'œuvre) | 4.630 | 1152.36 | 5335.43 |
| mo103 | h | Ouvrier professionnel II/OP chauffagiste. (main-d'œuvre) | 4.630 | 836.62 | 3873.55 |
| % | % | Frais de chantier des unités d'ouvrage | 2 % | 712655.98 | 14253.12 |
|  |  | Coûts directs |  |  | 726909.10 |
