# Chaudière à gaz, collective, à condensation, sur pied, en plaques d'acier

- Propriété du fichier: CYPE INGENIEROS, S.A.
- Format: FIEBDC-3/2002
- Zone géographique: Bénin
- Devise: XOF
- Coûts indirects: 3.00 %
- Frais généraux: 13.00 %
- Bénéfice: 6.00 %
- TVA: 18.00 %

## T Équipements techniques

### TC ECS et chauffage

#### TCG Gaz

**TCG140** U Chaudière à gaz, collective, à condensation, sur pied, en plaques d'acier.
Chaudière sur pied, à condensation, avec corps en tôle d'acier, 3 parcours des fumées entourant complètement le foyer, surfaces d'échange, efficaces et autonettoyantes, surfaces en contact avec les gaz en acier inoxydable et isolation acoustique intégrée, pour brûleur pressurisé de gaz, puissance utile 50 kW, poids 294 kg, dimensions 1084x410x1254 mm, avec tableau de régulation pour la régulation de la chaudière en fonction de la température extérieure, d'un circuit de chauffage, du circuit d'E.C.S. et du circuit de recirculation d'E.C.S., avec sonde de température extérieure, construction compacte. Comprend vanne de sécurité, les purgeurs, pyrostat et l'écoulement vers les égouts pour la vidange de la chaudière et le drainage de la vanne de sécurité, sans inclure le conduit pour l'évacuation des produits de la combustion. Totalement montée, connectée et mise en marche par l'entreprise installatrice pour le contrôle de son bon fonctionnement.
Inclut: Implantation. Présentation des éléments. Montage de la chaudière et de ses accessoires. Connecté aux réseaux de conduction d'eau, de gaz, d'assainissement et électrique, et au conduit d'évacuation des produits de la combustion. Mise en marche.
Critère pour le métré: Nombre d'unités prévues, selon documentation graphique du Projet.
Critère pour le mémoire: On mesurera le nombre d'unités réellement exécutées selon les spécifications du Projet.

| Code | U | Désignation | Quantité | Prix | Montant |
|---|---|---|---|---|---|
| mt38cbu062ab | U | Chaudière sur pied, à condensation, avec corps en tôle d'acier, 3 parcours des fumées entourant complètement le foyer, surfaces d'échange, efficaces et autonettoyantes, surfaces en contact avec les gaz en acier inoxydable et isolation acoustique intégrée, pour brûleur pressurisé de gaz, puissance utile 50 kW, poids 294 kg, dimensions 1084x410x1254 mm, avec tableau de régulation pour la régulation de la chaudière en fonction de la température extérieure, d'un circuit de chauffage, du circuit d'E.C.S. et du circuit de recirculation d'E.C.S., avec sonde de température extérieure, construction compacte. (matériau) | 1.000 | 7585802.77 | 7585802.77 |
| mt38ccg110a | U | Brûleur pressurisé modulant pour gaz, de puissance maximale 60 kW, avec allumeur électronique. (matériau) | 1.000 | 967879.64 | 967879.64 |
| mt35aia010a | m | Tube souple en PVC, annelé, de couleur noire, de 16 mm de diamètre nominal, pour canalisation encastrée dans des parois maçonnées (horizontales et verticales). Résistance à la compression 320 N, résistance à l'impact 1 joule, température de travail -5°C jusqu'à 60°C, avec degré de protection IP545 selon NF EN 60529, non propagateur de la flamme. Selon NF EN 61386-1 et NF EN 61386-22. (matériau) | 10.000 | 339.77 | 3397.70 |
| mt35cun020a | m | Câble unipolaire H07Z1-K (AS), sa tension assignée étant de 450/750 V, réaction au feu classe Cca-s1a,d1,a1 selon FR EN 50575, avec conducteur multifilaire de cuivre classe 5 (-K) de 1,5 mm² de section, avec isolation de composé thermoplastique à base de polyoléfine sans halogènes à faible émission de fumées et de gaz corrosifs (Z1). (matériau) | 20.000 | 377.93 | 7558.60 |
| mt37svs010a | U | Vanne de sécurité, en laiton, avec filet de 1/2" de diamètre, réglé à 3 bar de pression. (matériau) | 1.000 | 4077.26 | 4077.26 |
| mt37sgl020d | U | Purgeur d'air automatique avec flotteur et filet de 1/2" de diamètre, corps et couvercle en laiton, pour une pression maximale de travail de 10 bar et une température maximale de 110°C. (matériau) | 2.000 | 8065.11 | 16130.22 |
| mt38www050 | U | Déversement vers égout, pour le drainage de la vanne de sécurité, composé de 1 m de tube en acier noir de 1/2" et entonnoir d'écoulement, y compris les accessoires et les pièces spéciales. (matériau) | 1.000 | 13826.85 | 13826.85 |
| mt38www010 | U | Matériel auxiliaire pour installation de chauffage. (matériau) | 1.000 | 1548.61 | 1548.61 |
| mo004 | h | Compagnon professionnel III/CP2 chauffagiste. (main-d'œuvre) | 5.035 | 1152.36 | 5802.13 |
| mo103 | h | Ouvrier professionnel II/OP chauffagiste. (main-d'œuvre) | 5.035 | 836.62 | 4212.38 |
| % | % | Frais de chantier des unités d'ouvrage | 2 % | 8610236.16 | 172204.72 |
|  |  | Coûts directs |  |  | 8782440.88 |
