# Capteur solaire thermique pour installation collective, en façade

- Propriété du fichier: CYPE INGENIEROS, S.A.
- Format: FIEBDC-3/2002
- Zone géographique: Bénin
- Devise: XOF
- Coûts indirects: 3.00 %
- Frais généraux: 13.00 %
- Bénéfice: 6.00 %
- TVA: 18.00 %

## T Équipements techniques

### TC ECS et chauffage

#### TCS Capteurs solaires

**TCS080** U Capteur solaire thermique pour installation collective, en façade.
Capteur solaire thermique à tubes sous vide, avec possibilité de rotation des tubes, avec panneau de montage vertical de 720x2220x120 mm, surface utile 1,125 m², rendement optique 0,73 et coefficient de pertes du premier ordre 0,18 W/m²K, selon NF EN 12975-2, composé de panneau à 16 tubes en verre avec borosilicate unis par coque en acier galvanisé prélaqué, placé sur structure support pour façade. Comprend les accessoires de montages et de fixation, l'ensemble des connexions hydrauliques entre capteurs solaires thermiques, liquide de remplissage pour capteur solaire thermique, la vanne de sécurité, le purgeur, les vannes d'isolement et autres accessoires. Totalement monté, connecté et testé.
Inclut: Implantation de l'ensemble. Mise en place de la structure support. Mise en place et fixation des panneaux sur la structure support. Connexion au réseau de conduction d'eau. Remplissage du circuit.
Critère pour le métré: Nombre d'unités prévues, selon documentation graphique du Projet.
Critère pour le mémoire: On mesurera le nombre d'unités réellement exécutées selon les spécifications du Projet.

| Code | U | Désignation | Quantité | Prix | Montant |
|---|---|---|---|---|---|
| mt38csg200a | U | Capteur solaire thermique à tubes sous vide, avec possibilité de rotation des tubes, avec panneau de montage vertical de 720x2220x120 mm, surface utile 1,125 m², rendement optique 0,73 et coefficient de pertes du premier ordre 0,18 W/m²K, selon NF EN 12975-2, composé de panneau à 16 tubes en verre avec borosilicate unis par coque en acier galvanisé prélaqué. (matériau) | 1.000 | 756789.70 | 756789.70 |
| mt38csg208a | U | Supports pour fixation à la façade verticale de capteur solaire thermique à tubes sous vide. (matériau) | 1.000 | 92179.01 | 92179.01 |
| mt38csg040 | U | Kit de connexions hydrauliques pour capteurs solaires thermiques, avec connexions isolées, couvercles, passe-câbles et raccords. (matériau) | 1.000 | 84500.50 | 84500.50 |
| mt38csg120 | U | Purgeur automatique, spécial pour applications d'énergie solaire thermique, équipé avec vanne à sphère et chambre d'accumulation de vapeur. (matériau) | 1.000 | 67060.23 | 67060.23 |
| mt38csg110 | U | Vanne de sécurité spécial pour applications d'énergie solaire thermique, pour une température maximale de 130°C. (matériau) | 1.000 | 35765.46 | 35765.46 |
| mt38csg100 | l | Solution eau-glycol pour remplissage de capteur solaire thermique, pour une température de travail comprise entre -28°C et +200°C. (matériau) | 1.160 | 3687.16 | 4277.11 |
| mt37sve010d | U | Vanne à sphère en laiton nickelé à visser de 1". (matériau) | 2.000 | 11203.53 | 22407.06 |
| mo009 | h | Compagnon professionnel III/CP2 installateur de capteurs solaires. (main-d'œuvre) | 3.703 | 1152.36 | 4267.19 |
| mo108 | h | Ouvrier professionnel II/OP installateur de capteurs solaires. (main-d'œuvre) | 3.703 | 836.62 | 3098.00 |
| % | % | Frais de chantier des unités d'ouvrage | 2 % | 1070344.26 | 21406.89 |
|  |  | Coûts directs |  |  | 1091751.15 |
