# Plateforme monte-escaliers

- Propriété du fichier: CYPE INGENIEROS, S.A.
- Format: FIEBDC-3/2002
- Zone géographique: Bénin
- Devise: XOF
- Coûts indirects: 3.00 %
- Frais généraux: 13.00 %
- Bénéfice: 6.00 %
- TVA: 18.00 %

## T Équipements techniques

### TK Appareils élévateurs

#### TKS Monte-escaliers

**TKS010** U Plateforme monte-escaliers.
Fourniture et installation complète de plateforme monte-escaliers de 750x800 mm, usage intérieur, pour franchir des dénivelés de tronçons droits à pente constante comprise entre 15° et 45°, avec un parcours maximum de 3 m, une capacité maximum de charge de 225 kg, une vitesse de 0,1 m/s et une puissance de 700 W à 230 V et 50 Hz, avec garde-corps automatiques et rampes d'accès et de sortie pliables automatiquement. Comprend boutons, guides en acier et fixations au mur ou au sol à l'aide de poteaux de fixation, bouton d'urgence et clé de sécurité sur la plateforme, tableau électrique et doubles circuits électriques de protection, limiteurs de vitesse, frein moteur électromagnétique et autres dispositifs de sécurité selon la norme en vigueur. Totalement montée, connectée et testée.
Inclut: Préparation de la zone de travail. Mise en place des guides et des fixations. Montage de la plateforme sur les guides. Connexion au réseau électrique. Mise en place et connexion des boutons et des systèmes de sécurité.
Critère pour le métré: Nombre d'unités prévues, selon documentation graphique du Projet.
Critère pour le mémoire: On mesurera le nombre d'unités réellement exécutées selon les spécifications du Projet.

| Code | U | Désignation | Quantité | Prix | Montant |
|---|---|---|---|---|---|
| mt39ses010a | U | Plateforme monte-escaliers de 750x800 mm, usage intérieur, pour franchir des dénivelés de tronçons droits à pente constante comprise entre 15° et 45°, avec un parcours maximum de 3 m, une capacité maximum de charge de 225 kg, une vitesse de 0,1 m/s et une puissance de 700 W à 230 V et 50 Hz, avec garde-corps automatiques et rampes d'accès et de sortie pliables automatiquement. Comprend boutons, guides en acier et fixations au mur ou au sol à l'aide de poteaux de fixation, bouton d'urgence et clé de sécurité sur la plateforme, tableau électrique et doubles circuits électriques de protection, limiteurs de vitesse, frein moteur électromagnétique et autres dispositifs de sécurité selon la norme en vigueur. (matériau) | 1.000 | 6968733.41 | 6968733.41 |
| mo016 | h | Compagnon professionnel III/CP2 ascensoriste. (main-d'œuvre) | 10.253 | 1152.36 | 11815.15 |
| mo085 | h | Ouvrier professionnel II/OP ascensoriste. (main-d'œuvre) | 10.253 | 836.62 | 8577.86 |
| % | % | Frais de chantier des unités d'ouvrage | 2 % | 6989126.42 | 139782.53 |
|  |  | Coûts directs |  |  | 7128908.95 |
