# Permutateur encastré, antivandalisme

- Propriété du fichier: CYPE INGENIEROS, S.A.
- Format: FIEBDC-3/2002
- Zone géographique: Bénin
- Devise: XOF
- Coûts indirects: 3.00 %
- Frais généraux: 13.00 %
- Bénéfice: 6.00 %
- TVA: 18.00 %

## T Équipements techniques

### TL Installations électriques

#### TLL Appareillage

**TLL110** U Permutateur encastré, antivandalisme.
Permutateur antivandalisme, avec degré de protection IP44, de courant assigné 10 AX, tension assignée 250 V, gamme moyenne constitué de mécanisme pour permutateur, avec touche basculante, antivandalisme avec ressort de rappel pour revenir à sa position initiale, avec des points en relief en matériau thermoplastique couleur blanche finition brillante, avec degré de protection IP44 et plaque de finition antivandalisme, 1 poste en matériau thermoplastique couleur blanche finition brillante, avec joint d'étanchéité degré de protection IP44. Installation encastrée.
Critère d'évaluation économique: Le prix ne comprend pas la boîte d'encastrement pour appareillage.
Inclut: Montage, connexion et contrôle de son bon fonctionnement.
Critère pour le métré: Nombre d'unités prévues, selon documentation graphique du Projet.
Critère pour le mémoire: On mesurera le nombre d'unités réellement exécutées selon les spécifications du Projet.

| Code | U | Désignation | Quantité | Prix | Montant |
|---|---|---|---|---|---|
| mt33gir822a | U | Mécanisme pour permutateur, avec touche basculante, antivandalisme avec ressort de rappel pour revenir à sa position initiale, avec des points en relief en matériau thermoplastique couleur blanche finition brillante, avec degré de protection IP44, courant assigné 10 AX, tension assignée 250 V, avec résistance aux rayons UV et aux intempéries, à encastrer. (matériau) | 1.000 | 22145.09 | 22145.09 |
| mt33gir801ab | U | Plaque de finition antivandalisme, 1 poste en matériau thermoplastique couleur blanche finition brillante, avec joint d'étanchéité degré de protection IP44, à montage facile (sans outils) et démontage au tournevis Torx T9 ou T10. (matériau) | 1.000 | 11036.59 | 11036.59 |
| mo003 | h | Compagnon professionnel III/CP2 électricien. (main-d'œuvre) | 0.233 | 1152.36 | 268.50 |
| % | % | Frais de chantier des unités d'ouvrage | 2 % | 33450.18 | 669.00 |
|  |  | Coûts directs |  |  | 34119.18 |
