# Sonnette encastrée

- Propriété du fichier: CYPE INGENIEROS, S.A.
- Format: FIEBDC-3/2002
- Zone géographique: Bénin
- Devise: XOF
- Coûts indirects: 3.00 %
- Frais généraux: 13.00 %
- Bénéfice: 6.00 %
- TVA: 18.00 %

## T Équipements techniques

### TL Installations électriques

#### TLL Appareillage

**TLL240** U Sonnette encastrée.
Sonnette avec 4 mélodies, de tension assignée 230 V, gamme basique constitué de mécanisme pour sonnette avec 4 mélodies, couvercle avec perforations, pour sonnette, sonnette électrique et haut-parleur, en matériau thermoplastique, sans halogènes, couleur blanche finition brillante et plaque de finition 1 poste, en matériau thermoplastique, sans halogènes, couleur blanche finition brillante. Installation encastrée.
Critère d'évaluation économique: Le prix ne comprend pas la boîte d'encastrement pour appareillage.
Inclut: Montage, connexion et contrôle de son bon fonctionnement.
Critère pour le métré: Nombre d'unités prévues, selon documentation graphique du Projet.
Critère pour le mémoire: On mesurera le nombre d'unités réellement exécutées selon les spécifications du Projet.

| Code | U | Désignation | Quantité | Prix | Montant |
|---|---|---|---|---|---|
| mt33nie092a | U | Mécanisme pour sonnette avec 4 mélodies, tension assignée 230 V, niveau sonore 72 dB, degré de protection IP20, à encastrer. (matériau) | 1.000 | 50051.13 | 50051.13 |
| mt33nie091a | U | Couvercle avec perforations, pour sonnette, sonnette électrique et haut-parleur, en matériau thermoplastique, sans halogènes, couleur blanche finition brillante, degré de protection IP20. (matériau) | 1.000 | 7342.75 | 7342.75 |
| mt33nie001aaa | U | Plaque de finition 1 poste, en matériau thermoplastique, sans halogènes, couleur blanche finition brillante. (matériau) | 1.000 | 4925.12 | 4925.12 |
| mo003 | h | Compagnon professionnel III/CP2 électricien. (main-d'œuvre) | 0.233 | 1152.36 | 268.50 |
| % | % | Frais de chantier des unités d'ouvrage | 2 % | 62587.50 | 1251.75 |
|  |  | Coûts directs |  |  | 63839.25 |
