# Détecteur de présence, encastré, antivandalisme

- Propriété du fichier: CYPE INGENIEROS, S.A.
- Format: FIEBDC-3/2002
- Zone géographique: Bénin
- Devise: XOF
- Coûts indirects: 3.00 %
- Frais généraux: 13.00 %
- Bénéfice: 6.00 %
- TVA: 18.00 %

## T Équipements techniques

### TL Installations électriques

#### TLL Appareillage

**TLL330** U Détecteur de présence, encastré, antivandalisme.
Détecteur de présence, antivandalisme, avec degré de protection IP44, gamme moyenne constitué de mécanisme de commutation pour automatisation du système d'éclairage, détecteur de présence, antivandalisme, en matériau thermoplastique couleur blanche finition brillante, avec degré de protection IP40 et plaque de finition antivandalisme, 1 poste en matériau thermoplastique couleur blanche finition brillante, avec joint d'étanchéité degré de protection IP44. Installation encastrée.
Critère d'évaluation économique: Le prix ne comprend pas la boîte d'encastrement pour appareillage.
Inclut: Montage, connexion et contrôle de son bon fonctionnement.
Critère pour le métré: Nombre d'unités prévues, selon documentation graphique du Projet.
Critère pour le mémoire: On mesurera le nombre d'unités réellement exécutées selon les spécifications du Projet.

| Code | U | Désignation | Quantité | Prix | Montant |
|---|---|---|---|---|---|
| mt34gir090a | U | Mécanisme de commutation pour automatisation du système d'éclairage, tension d'alimentation 230 V, à encastrer. (matériau) | 1.000 | 77687.55 | 77687.55 |
| mt34gir891b | U | Détecteur de présence, antivandalisme, en matériau thermoplastique couleur blanche finition brillante, avec degré de protection IP40, réglable en sensibilité lumineuse, angle de détection de 180° avec portée frontale de 32 m et latérale de 19 m, et hauteur maximale d'installation 1,1 m, avec résistance aux rayons UV et aux intempéries. (matériau) | 1.000 | 76366.39 | 76366.39 |
| mt33gir801ab | U | Plaque de finition antivandalisme, 1 poste en matériau thermoplastique couleur blanche finition brillante, avec joint d'étanchéité degré de protection IP44, à montage facile (sans outils) et démontage au tournevis Torx T9 ou T10. (matériau) | 1.000 | 11036.59 | 11036.59 |
| mo003 | h | Compagnon professionnel III/CP2 électricien. (main-d'œuvre) | 0.233 | 1152.36 | 268.50 |
| % | % | Frais de chantier des unités d'ouvrage | 2 % | 165359.03 | 3307.18 |
|  |  | Coûts directs |  |  | 168666.21 |
