# Tuyauterie en polybutylène (PB)

- Propriété du fichier: CYPE INGENIEROS, S.A.
- Format: FIEBDC-3/2002
- Zone géographique: Bénin
- Devise: XOF
- Coûts indirects: 3.00 %
- Frais généraux: 13.00 %
- Bénéfice: 6.00 %
- TVA: 18.00 %

## T Équipements techniques

### TN Canalisations pour fluides

#### TNB En polybutylène

**TNB010** m Tuyauterie en polybutylène (PB).
Tuyauterie constituée de tube en polybutylène (PB), pour assemblage avec anneau de rétention, série 4, de 15 mm de diamètre extérieur et 1,7 mm d'épaisseur. Installation en surface. Comprend le matériel auxiliaire pour le montage et la fixation à l'ouvrage, les accessoires et les pièces spéciales.
Inclut: Implantation. Mise en place et fixation des tuyaux, des accessoires et des pièces spéciales.
Critère pour le métré: Longueur mesurée selon documentation graphique du Projet.
Critère pour le mémoire: On mesurera la longueur réellement exécutée selon les spécifications du Projet.

| Code | U | Désignation | Quantité | Prix | Montant |
|---|---|---|---|---|---|
| mt37tpt400a | U | Matériel auxiliaire pour le montage et la fixation à l'ouvrage des tuyaux en polybutylène (PB), de 15 mm de diamètre extérieur. (matériau) | 1.000 | 101.04 | 101.04 |
| mt37tpt010ag | m | Tube en polybutylène (PB), pour assemblage avec anneau de rétention, série 4, de 15 mm de diamètre extérieur et 1,7 mm d'épaisseur, selon NF EN ISO 15876-2, avec le prix augmenté de 30% pour cause d'accessoires et pièces spéciales. (matériau) | 1.000 | 2626.97 | 2626.97 |
| op00ato010 |  | Tournevis. | 1.000 | 0.00 | 0.00 |
| op00mar010 |  | Marteau. | 1.000 | 0.00 | 0.00 |
| op00tal010 |  | Perceuse. | 1.000 | 0.00 | 0.00 |
| mo008 | h | Compagnon professionnel III/CP2 plombier. (main-d'œuvre) | 0.025 | 1152.36 | 28.81 |
| mo107 | h | Ouvrier professionnel II/OP plombier. (main-d'œuvre) | 0.025 | 836.62 | 20.92 |
| % | % | Frais de chantier des unités d'ouvrage | 2 % | 2777.74 | 55.55 |
|  |  | Coûts directs |  |  | 2833.29 |
