# Robinet

- Propriété du fichier: CYPE INGENIEROS, S.A.
- Format: FIEBDC-3/2002
- Zone géographique: Bénin
- Devise: XOF
- Coûts indirects: 3.00 %
- Frais généraux: 13.00 %
- Bénéfice: 6.00 %
- TVA: 18.00 %

## T Équipements techniques

### TP Installations de distribution de l'eau

#### TPA Accessoires

**TPA050** U Robinet.
Robinet en laiton, de 1/2" de diamètre.
Inclut: Implantation. Mise en place. Connexion et contrôle de son bon fonctionnement.
Critère pour le métré: Nombre d'unités prévues, selon documentation graphique du Projet.
Critère pour le mémoire: On mesurera le nombre d'unités réellement exécutées selon les spécifications du Projet.

| Code | U | Désignation | Quantité | Prix | Montant |
|---|---|---|---|---|---|
| mt37sgl050a | U | Robinet en laiton, de 1/2" de diamètre. (matériau) | 1.000 | 5374.04 | 5374.04 |
| mt37www010 | U | Matériel auxiliaire pour installations de plomberie. (matériau) | 1.000 | 1290.51 | 1290.51 |
| mo008 | h | Compagnon professionnel III/CP2 plombier. (main-d'œuvre) | 0.123 | 1152.36 | 141.74 |
| mo107 | h | Ouvrier professionnel II/OP plombier. (main-d'œuvre) | 0.123 | 836.62 | 102.90 |
| % | % | Frais de chantier des unités d'ouvrage | 2 % | 6909.19 | 138.18 |
|  |  | Coûts directs |  |  | 7047.37 |
