# Vanne d'équerre

- Propriété du fichier: CYPE INGENIEROS, S.A.
- Format: FIEBDC-3/2002
- Zone géographique: Bénin
- Devise: XOF
- Coûts indirects: 3.00 %
- Frais généraux: 13.00 %
- Bénéfice: 6.00 %
- TVA: 18.00 %

## T Équipements techniques

### TP Installations de distribution de l'eau

#### TPA Accessoires

**TPA120** U Vanne d'équerre.
Vanne d'équerre, PN=16 bar, de 1/2"x3/8", avec corps en laiton chromé, commande en ABS chromé, système de fermeture de 1/4 de tour et enjoliveur en acier chromé, température de service jusqu'à 90°C.
Inclut: Implantation. Connexion de la vanne aux tubes. Contrôle de son bon fonctionnement.
Critère pour le métré: Nombre d'unités prévues, selon documentation graphique du Projet.
Critère pour le mémoire: On mesurera le nombre d'unités réellement exécutées selon les spécifications du Projet.

| Code | U | Désignation | Quantité | Prix | Montant |
|---|---|---|---|---|---|
| mt37sth016a | U | Vanne d'équerre, PN=16 bar, de 1/2"x3/8", avec corps en laiton chromé, commande en ABS chromé, système de fermeture de 1/4 de tour et enjoliveur en acier chromé, température de service jusqu'à 90°C. (matériau) | 1.000 | 4212.58 | 4212.58 |
| mt37www010 | U | Matériel auxiliaire pour installations de plomberie. (matériau) | 1.000 | 1290.51 | 1290.51 |
| mo008 | h | Compagnon professionnel III/CP2 plombier. (main-d'œuvre) | 0.129 | 1152.36 | 148.65 |
| mo107 | h | Ouvrier professionnel II/OP plombier. (main-d'œuvre) | 0.129 | 836.62 | 107.92 |
| % | % | Frais de chantier des unités d'ouvrage | 2 % | 5759.66 | 115.19 |
|  |  | Coûts directs |  |  | 5874.85 |
