# Détecteur de vibration, électronique

- Propriété du fichier: CYPE INGENIEROS, S.A.
- Format: FIEBDC-3/2002
- Zone géographique: Bénin
- Devise: XOF
- Coûts indirects: 3.00 %
- Frais généraux: 13.00 %
- Bénéfice: 6.00 %
- TVA: 18.00 %

## T Équipements techniques

### TS Systèmes de sécurité

#### TSE Détecteurs sismiques

**TSE010** U Détecteur de vibration, électronique.
Détecteur de vibration électronique, avec contrôle automatique de sensibilité, indication du niveau de vibration, compteur d'impulsions, discrimination de fausses alarmes et mémoire d'alarme, contact normalement fermé, sensibilité réglable, possibilité de connexion d'au maximum trois détecteurs secondaires et protection anti-ouverture. Installation sur porte ou sur fenêtre. Comprend les éléments de fixation.
Inclut: Implantation. Fixation à la surface support. Montage, connexion et contrôle de son bon fonctionnement.
Critère pour le métré: Nombre d'unités prévues, selon documentation graphique du Projet.
Critère pour le mémoire: On mesurera le nombre d'unités réellement exécutées selon les spécifications du Projet.

| Code | U | Désignation | Quantité | Prix | Montant |
|---|---|---|---|---|---|
| mt41ing090 | U | Détecteur de vibration électronique, avec contrôle automatique de sensibilité, indication du niveau de vibration, compteur d'impulsions, discrimination de fausses alarmes et mémoire d'alarme, contact normalement fermé, sensibilité réglable, possibilité de connexion d'au maximum trois détecteurs secondaires et protection anti-ouverture, à installer dans les portes et les fenêtres. Comprend les éléments de fixation (matériau) | 1.000 | 93850.53 | 93850.53 |
| mo006 | h | Compagnon professionnel III/CP2 installateur de réseaux et d'équipements de détection et de sécurité. (main-d'œuvre) | 0.246 | 1152.36 | 283.48 |
| mo105 | h | Ouvrier professionnel II/OP installateur de réseaux et d'équipements de détection et de sécurité. (main-d'œuvre) | 0.246 | 836.62 | 205.81 |
| % | % | Frais de chantier des unités d'ouvrage | 2 % | 94339.82 | 1886.80 |
|  |  | Coûts directs |  |  | 96226.62 |
