# Démolition de caniveau préfabriqué

- Propriété du fichier: CYPE Ingenieros S.A.
- Format: FIEBDC-3/2016
- Logiciel: Générateur de prix de la construction. CYPE Ingenieros, S.A.
- Date: 04/02/2025
- Zone géographique: Bénin
- Devise: XOF
- Coûts indirects: 3 %
- Frais généraux: 13 %
- Bénéfice: 6 %
- TVA: 18 %

## A VRD et aménagements extérieurs

### AA Assainissement

#### AAD Démolition

**AAD060** m Démolition de caniveau préfabriqué.
Démolition d'un caniveau de polypropylène ou PVC, avec marteau piqueur, sans détériorer les collecteurs qui pourraient le rejoindre et en aménageant ses extrémités, et chargement manuel dans le camion ou la benne.
Critère d'évaluation économique: Le prix comprend la démolition du dallage d'appui.
Inclut: Démolition de l'élément. Fragmentation des décombres en pièces maniables. Retrait et stockage des décombres. Nettoyage des restes d'ouvrage. Chargement manuel des décombres dans le camion ou la benne.
Critère pour le métré: Longueur mesurée en projection horizontale, selon documentation graphique du Projet.
Critère pour le mémoire: On mesurera, en projection horizontale, la longueur réellement démolie selon les spécifications du Projet.

| Code | U | Désignation | Quantité | Prix | Montant |
|---|---|---|---|---|---|
| mq05mai030 | h | Marteau pneumatique. (matériel) | 0.203 | 2215.12 | 449.669 |
| mq05pdm110 | h | Compresseur portable diesel moyenne pression 10 m³/min. (matériel) | 0.101 | 3757.02 | 379.459 |
| mo112 | h | Ouvrier d'exécution I/OE2 construction. (main-d'œuvre) | 0.244 | 820.94 | 200.309 |
| mo113 | h | Ouvrier d'exécution I/OE1 construction. (main-d'œuvre) | 0.122 | 807.54 | 98.520 |
| % | % | Frais de chantier des unités d'ouvrage | 2 % | 1127.957 | 22.559 |
|  |  | Coûts directs |  |  | 1150.516 |

Déchets:
- démolition: ruo170101 Béton (bétons, mortiers et préfabriqués). (composant de déchet); quantité 92 kg; Code CED 17 01 01; Masse de l'élément 1 kg; Volume 0.000667 m3
- démolition: ruo170203 Plastique. (composant de déchet); quantité 1.004 kg; Code CED 17 02 03; Masse de l'élément 1 kg; Volume 0.001667 m3
- démolition: ruo170405 Fer et acier. (composant de déchet); quantité 23.4 kg; Code CED 17 04 05; Masse de l'élément 1 kg; Volume 0.000476 m3
