# Micropuits de pompage provisoire

- Propriété du fichier: CYPE Ingenieros S.A.
- Format: FIEBDC-3/2016
- Logiciel: Générateur de prix de la construction. CYPE Ingenieros, S.A.
- Date: 04/02/2025
- Zone géographique: Bénin
- Devise: XOF
- Coûts indirects: 3 %
- Frais généraux: 13 %
- Bénéfice: 6 %
- TVA: 18 %

## A VRD et aménagements extérieurs

### AT Terrassement

#### ATP Systèmes de pompage

**ATP040** m Micropuits de pompage provisoire.
Micropuits de pompage provisoire, allant jusqu'à 5 m de profondeur, réalisé avec un tube en acier de 180 mm de diamètre, pour l'hébergement d'une pompe submersible, à utiliser dans les travaux d'épuisement des eaux du fond de l'excavation.
Critère d'évaluation économique: Le prix ne comprend pas la pompe submersible.
Inclut: Enfoncement du tube pour former le micropuits. Excavation du micropuits par l'intérieur du tube. Entassement du matériau retiré. Remplissage du micropuits.
Critère pour le métré: Longueur mesurée selon documentation graphique du Projet.
Critère pour le mémoire: On mesurera la longueur réellement exécutée selon les spécifications du Projet.

| Code | U | Désignation | Quantité | Prix | Montant |
|---|---|---|---|---|---|
| mt11dap020a | m | Micropuits de pompage provisoire, allant jusqu'à 5 m de profondeur, réalisé avec un tube en acier de 180 mm de diamètre. (matériau) | 1 | 229793.06 | 229793.060 |
| % | % | Frais de chantier des unités d'ouvrage | 2 % | 229793.060 | 4595.861 |
|  |  | Coûts directs |  |  | 234388.921 |

Déchets:
- pose: mt11dap020a Micropuits de pompage provisoire, allant jusqu'à 5 m de profondeur, réalisé avec un tube en acier de 180 mm de diamètre; facteur de déchet 0.006

## Ressources

**mt11dap020a** m Micropuits de pompage provisoire, allant jusqu'à 5 m de profondeur, réalisé avec un tube en acier de 180 mm de diamètre
Données techniques: Coût énergétique 325.165 MJ; Émission de CO2 16.868 kg; Code CED 17 04 05; Masse de l'élément 33 kg; Volume 0.015714 m3
Déchets:
- emballage: re170203 Plastique. (composant de déchet); quantité 0.008 kg; Code CED 17 02 03; Masse de l'élément 1 kg; Volume 0.001667 m3
