# Poubelle en fonte

- Propriété du fichier: CYPE Ingenieros S.A.
- Format: FIEBDC-3/2016
- Logiciel: Générateur de prix de la construction. CYPE Ingenieros, S.A.
- Date: 04/02/2025
- Zone géographique: Bénin
- Devise: XOF
- Coûts indirects: 3 %
- Frais généraux: 13 %
- Bénéfice: 6 %
- TVA: 18 %

## A VRD et aménagements extérieurs

### AV Espaces verts et mobilier urbain

#### AVL Poubelles

**AVL030** U Poubelle en fonte.
Poubelle en fonte de sol avec piédestal, avec bac intérieur démontable de forme troncoprismatique inversée en tôle galvanisée, de capacité 25 litres, avec système de vidange par gravité, avec chevilles et vis en acier à une surface support (non comprise dans ce prix).
Inclut: Implantation des alignements et des niveaux. Mise en place et fixation des pièces.
Critère pour le métré: Nombre d'unités prévues, selon documentation graphique du Projet.
Critère pour le mémoire: On mesurera le nombre d'unités réellement exécutées selon les spécifications du Projet.

| Code | U | Désignation | Quantité | Prix | Montant |
|---|---|---|---|---|---|
| mt52mug080i | U | Poubelle en fonte de sol avec piédestal, avec bac intérieur démontable de forme troncoprismatique inversée en tôle galvanisée, de capacité 25 litres, avec système de vidange par gravité. (matériau) | 1 | 246486.68 | 246486.680 |
| mt52mug200e | U | Répercussion, dans la mise en place de poubelle, d'éléments de fixation sur surface support: chevilles et vis en acier. (matériau) | 1 | 3665.04 | 3665.040 |
| mo041 | h | Compagnon professionnel III/CP2 VRD espaces publics. (main-d'œuvre) | 0.329 | 1121.29 | 368.904 |
| mo087 | h | Ouvrier professionnel II/OP VRD espaces publics. (main-d'œuvre) | 0.329 | 838.14 | 275.748 |
| % | % | Frais de chantier des unités d'ouvrage | 2 % | 250796.372 | 5015.927 |
|  |  | Coûts directs |  |  | 255812.299 |
