# Vitre en verre imprimé

- Propriété du fichier: CYPE Ingenieros S.A.
- Format: FIEBDC-3/2016
- Logiciel: Générateur de prix de la construction. CYPE Ingenieros, S.A.
- Date: 04/02/2025
- Zone géographique: Bénin
- Devise: XOF
- Coûts indirects: 3 %
- Frais généraux: 13 %
- Bénéfice: 6 %
- TVA: 18 %

## E Enveloppe et finition extérieure

### EV Vitrages

#### EVI Imprimés

**EVI010** m² Vitre en verre imprimé.
Vitre en verre imprimé translucide, de 4 mm d'épaisseur, incolore, fixée sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vim130m | m² | Vitre en verre imprimé translucide, incolore, de 4 mm d'épaisseur, selon NF EN 572-5 et NF EN 572-9. (matériau) | 1.012 | 10371.98 | 10496.444 |
| mt21vva010 | m | Scellement des joints via l'application avec un pistolet de silicone synthétique incolore. (matériau) | 3.5 | 783.52 | 2742.320 |
| mt21vva021 | U | Matériel auxiliaire pour la mise en place de verres. (matériau) | 1 | 1161.46 | 1161.460 |
| mo055 | h | Compagnon professionnel III/CP2 vitrier. (main-d'œuvre) | 0.272 | 1193.62 | 324.665 |
| mo110 | h | Ouvrier professionnel II/OP vitrier. (main-d'œuvre) | 0.272 | 891.24 | 242.417 |
| % | % | Frais de chantier des unités d'ouvrage | 2 % | 14967.306 | 299.346 |
|  |  | Coûts directs |  |  | 15266.652 |

Déchets:
- pose: mt21vim130m Vitre en verre imprimé translucide, incolore, de 4 mm d'épaisseur, selon NF EN 572-5 et NF EN 572-9; facteur de déchet 0.011
- pose: mt21vva010 Scellement des joints via l'application avec un pistolet de silicone synthétique incolore; facteur de déchet 0.06

## Ressources

**mt21vim130m** m² Vitre en verre imprimé translucide, incolore, de 4 mm d'épaisseur, selon NF EN 572-5 et NF EN 572-9
Données techniques: Coût énergétique 134.387 MJ; Émission de CO2 9.930 kg; Code CED 17 02 02; Masse de l'élément 10 kg; Volume 0.01 m3
Déchets:
- emballage: re170604 Matériaux d'isolation distincts de ceux spécifiés dans les codes 17 06 01 et 17 06 03. (composant de déchet); quantité 0.013 kg; Code CED 17 06 04; Masse de l'élément 1 kg; Volume 0.001667 m3

**mt21vva010** m Scellement des joints via l'application avec un pistolet de silicone synthétique incolore
Données techniques: Coût énergétique 43.000 MJ; Émission de CO2 1.770 kg; Code CED 17 09 04; Masse de l'élément 0.25 kg; Volume 0.000167 m3
