# Isolation thermique sous plancher, avec du mortier projeté

- Propriété du fichier: CYPE Ingenieros S.A.
- Format: FIEBDC-3/2016
- Logiciel: Générateur de prix de la construction. CYPE Ingenieros, S.A.
- Date: 04/02/2025
- Zone géographique: Bénin
- Devise: XOF
- Coûts indirects: 3 %
- Frais généraux: 13 %
- Bénéfice: 6 %
- TVA: 18 %

## F Aménagements et finitions

### FI Isolations intérieures

#### FIF Planchers

**FIF020** m² Isolation thermique sous plancher, avec du mortier projeté.
Isolation thermique sous plancher, avec du mortier de laine de roche, isolation thermique et acoustique, application mécanique.
Inclut: Protection des éléments du contour qui pourraient être affectés pendant les travaux de projection de l'isolant. Application du mortier thermo-isolant.
Critère pour le métré: Surface mesurée selon documentation graphique du Projet.
Critère pour le mémoire: On mesurera la surface réellement exécutée selon les spécifications du Projet.

| Code | U | Désignation | Quantité | Prix | Montant |
|---|---|---|---|---|---|
| mt16lri025b | kg | Mortier de laine de roche, isolation thermique et acoustique, composé de laine de roche, ciment et additifs, à appliquer par projection mécanique. (matériau) | 6.3 | 2101.22 | 13237.686 |
| mq08mpa030 | h | Matériel pour projection de produits isolants. (matériel) | 0.238 | 8279.57 | 1970.538 |
| mo030 | h | Compagnon professionnel III/CP2 poseur d'isolants en vrac ou en mousse. (main-d'œuvre) | 0.125 | 1121.29 | 140.161 |
| mo068 | h | Ouvrier professionnel II/OP poseur d'isolants en vrac ou en mousse. (main-d'œuvre) | 0.125 | 838.14 | 104.768 |
| % | % | Frais de chantier des unités d'ouvrage | 2 % | 15453.153 | 309.063 |
|  |  | Coûts directs |  |  | 15762.216 |

Déchets:
- pose: mt16lri025b; facteur de déchet 0.012

## Ressources

**mt16lri025b** kg Mortier de laine de roche
Données techniques: Coût énergétique 57.790 MJ; Émission de CO2 1.500 kg; Code CED 17 06 04; Masse de l'élément 1 kg; Volume 0.001667 m3
