# Émail sur tuyauterie en acier noir

- Propriété du fichier: CYPE Ingenieros S.A.
- Format: FIEBDC-3/2016
- Logiciel: Générateur de prix de la construction. CYPE Ingenieros, S.A.
- Date: 04/02/2025
- Zone géographique: Bénin
- Devise: XOF
- Coûts indirects: 3 %
- Frais généraux: 13 %
- Bénéfice: 6 %
- TVA: 18 %

## F Aménagements et finitions

### FP Peintures

#### FPE Spéciales métal

**FPE160** m Émail sur tuyauterie en acier noir.
Application manuelle de deux couches d'émail synthétique à base de résines alkydiques, couleur verte RAL 6032, finition brillante; application préalable d'une couche d'impression synthétique antioxydante, à base de résines alkydiques, couleur grise, finition mat, sur tuyauterie intérieure en acier noir de 1" de diamètre nominal intérieur.
Inclut: Préparation et nettoyage de la surface support. Application de la couche d'impression. Application de deux couches de finition.
Critère pour le métré: Longueur mesurée selon documentation graphique du Projet.
Critère pour le mémoire: On mesurera la longueur réellement exécutée selon les spécifications du Projet.

| Code | U | Désignation | Quantité | Prix | Montant |
|---|---|---|---|---|---|
| mt27pfi203a | l | Impression synthétique antioxydante à séchage rapide, couleur grise, finition mat, à base de résines alkydiques, pigments organiques, pigments inorganiques, pigments antioxydants et dissolvant formulé à base d'un mélange d'hydrocarbures, de résistance à la corrosion élevée, à appliquer à la brosse, au rouleau ou au pistolet sur surfaces métalliques. (matériau) | 0.009 | 8592.65 | 77.334 |
| mt27ess201b | l | Émail synthétique, pour intérieur, couleur verte RAL 6032, finition brillante, à base de résines alkydiques, pigments organiques, pigments inorganiques, pigments antioxydants et dissolvant formulé à base d'un mélange d'hydrocarbures aliphatiques, de résistance à la corrosion élevée, à appliquer à la brosse, au rouleau ou au pistolet sur surfaces métalliques. (matériau) | 0.013 | 14422.42 | 187.491 |
| mo038 | h | Compagnon professionnel III/CP2 peintre. (main-d'œuvre) | 0.079 | 1121.29 | 88.582 |
| mo076 | h | Ouvrier professionnel II/OP peintre. (main-d'œuvre) | 0.042 | 838.14 | 35.202 |
| % | % | Frais de chantier des unités d'ouvrage | 2 % | 388.609 | 7.772 |
|  |  | Coûts directs |  |  | 396.381 |

Déchets:
- pose: mt27ess201b; facteur de déchet 0.0275

## Ressources

**mt27ess201b** l Émail synthétique
Données techniques: Coût énergétique 46.907 MJ; Émission de CO2 2.476 kg; Code CED 08 01 11; Masse de l'élément 1.05 kg; Volume 0.001167 m3
Déchets:
- emballage: re150104 Emballages métalliques. (composant de déchet); quantité 0.057 kg; Code CED 15 01 04; Masse de l'élément 1 kg; Volume 0.001667 m3
