# Protection latérale pour radiateur, de membrane semi-rigide en PVC

- Propriété du fichier: CYPE Ingenieros S.A.
- Format: FIEBDC-3/2016
- Logiciel: Générateur de prix de la construction. CYPE Ingenieros, S.A.
- Date: 04/02/2025
- Zone géographique: Bénin
- Devise: XOF
- Coûts indirects: 3 %
- Frais généraux: 13 %
- Bénéfice: 6 %
- TVA: 18 %

## F Aménagements et finitions

### FR Protections

#### FRA Protections de radiateurs

**FRA020** U Protection latérale pour radiateur, de membrane semi-rigide en PVC.
Protection latérale pour radiateur, de membrane semi-rigide en PVC, couleur à choisir. Mise en place: à pression sur le radiateur avec un profilé autoadhésif et vissée à la surface support avec un profilé en aluminium.
Inclut: Implantation. Montage et fixation.
Critère pour le métré: Nombre d'unités prévues, selon documentation graphique du Projet.
Critère pour le mémoire: On mesurera le nombre d'unités réellement mises en place selon les spécifications du Projet.

| Code | U | Désignation | Quantité | Prix | Montant |
|---|---|---|---|---|---|
| mt53pdi120a | U | Protection latérale pour radiateur, de membrane semi-rigide en PVC, couleur à choisir, avec un profilé autoadhésif à placer à pression sur le radiateur et un profilé en aluminium à visser à la surface support, Euroclasse B-s1, d0 de réaction au feu, selon NF EN 13501-1. (matériau) | 1 | 42317.7 | 42317.700 |
| mt26aaa240da | U | Cheville en nylon avec vis à tête fraisée, en acier inoxydable AISI 304, de 6 mm de diamètre et 35 mm de longueur. (matériau) | 3 | 219.96 | 659.880 |
| mo080 | h | Ouvrier professionnel II/OP monteur. (main-d'œuvre) | 0.122 | 838.14 | 102.253 |
| % | % | Frais de chantier des unités d'ouvrage | 2 % | 43079.833 | 861.597 |
|  |  | Coûts directs |  |  | 43941.430 |

Déchets:
- pose: mt26aaa240da Cheville en nylon avec vis à tête fraisée, en acier inoxydable AISI 304, de 6 mm de diamètre et 35 mm de longueur; facteur de déchet 0.0045

## Ressources

**mt26aaa240da** U Cheville en nylon avec vis à tête fraisée, en acier inoxydable AISI 304, de 6 mm de diamètre et 35 mm de longueur
Données techniques: Coût énergétique 0.227 MJ; Émission de CO2 0.028 kg; Code CED 17 04 05; Masse de l'élément 0.004 kg; Volume 0.000002 m3
Déchets:
- emballage: re150101 Emballages en papier et en carton. (composant de déchet); quantité 0.001 kg; Code CED 15 01 01; Masse de l'élément 1 kg; Volume 0.001333 m3
