# Protection de sommet, d'éthylène-acétate de vinyle (EVA), pour extérieur

- Propriété du fichier: CYPE Ingenieros S.A.
- Format: FIEBDC-3/2016
- Logiciel: Générateur de prix de la construction. CYPE Ingenieros, S.A.
- Date: 04/02/2025
- Zone géographique: Bénin
- Devise: XOF
- Coûts indirects: 3 %
- Frais généraux: 13 %
- Bénéfice: 6 %
- TVA: 18 %

## F Aménagements et finitions

### FR Protections

#### FRC Protections de coins

**FRC050** U Protection de sommet, d'éthylène-acétate de vinyle (EVA), pour extérieur.
Protection de sommet antidérapante, d'éthylène-acétate de vinyle (EVA), pour extérieur, avec ailes de 150x150 mm, 10 mm d'épaisseur et 50 mm de longueur, couleur à choisir. Mise en place: avec un adhésif.
Inclut: Nettoyage et préparation de la surface. Implantation. Application de l'adhésif. Mise en place de la protection.
Critère pour le métré: Nombre d'unités prévues, selon documentation graphique du Projet.
Critère pour le mémoire: On mesurera le nombre d'unités réellement mises en place selon les spécifications du Projet.

| Code | U | Désignation | Quantité | Prix | Montant |
|---|---|---|---|---|---|
| mt53pdi038a | U | Protection de sommet antidérapante, d'éthylène-acétate de vinyle (EVA) de 80 kg/m³ de densité, pour extérieur, avec ailes de 150x150 mm, 10 mm d'épaisseur et 50 mm de longueur, couleur à choisir. (matériau) | 1 | 9191.91 | 9191.910 |
| mt18dww010a | kg | Adhésif de contact à base de résine acrylique en dispersion aqueuse, pour revêtement de sol en caoutchouc, linoléum, PVC, moquette et textile. (matériau) | 0.01 | 4258.67 | 42.587 |
| mo011 | h | Compagnon professionnel III/CP2 monteur. (main-d'œuvre) | 0.061 | 1152.36 | 70.294 |
| mo080 | h | Ouvrier professionnel II/OP monteur. (main-d'œuvre) | 0.061 | 838.14 | 51.127 |
| % | % | Frais de chantier des unités d'ouvrage | 2 % | 9355.918 | 187.118 |
|  |  | Coûts directs |  |  | 9543.036 |

Déchets:
- pose: mt18dww010a; facteur de déchet 0.038943

## Ressources

**mt53pdi038a** U Protection de sommet antidérapante
Données techniques: Coût énergétique 1.201 MJ; Émission de CO2 0.119 kg
Déchets:
- emballage: re150101 Emballages en papier et en carton. (composant de déchet); quantité 0.072 kg; Code CED 15 01 01; Masse de l'élément 1 kg; Volume 0.001333 m3

**mt18dww010a** kg Adhésif de contact à base de résine acrylique en dispersion aqueuse
Données techniques: Coût énergétique 75.527 MJ; Émission de CO2 2.872 kg; Code CED 17 09 04; Masse de l'élément 1 kg; Volume 0.000667 m3
Déchets:
- emballage: re170203 Plastique. (composant de déchet); quantité 0.003 kg; Code CED 17 02 03; Masse de l'élément 1 kg; Volume 0.001667 m3
