# Revêtement de sol en liège

- Propriété du fichier: CYPE Ingenieros S.A.
- Format: FIEBDC-3/2016
- Logiciel: Générateur de prix de la construction. CYPE Ingenieros, S.A.
- Date: 04/02/2025
- Zone géographique: Bénin
- Devise: XOF
- Coûts indirects: 3 %
- Frais généraux: 13 %
- Bénéfice: 6 %
- TVA: 18 %

## F Aménagements et finitions

### FS Revêtements de sols

#### FSE Liège

**FSE010** m² Revêtement de sol en liège.
Revêtement de sol en liège, constitué de dalles de liège, de 600x300x6 mm, poids 3,305 kg/m², Euroclasse Dfl-s1 de réaction au feu selon NF EN 13501-1, couleur à choisir. POSE: à l'intérieur avec adhésif vinylique en dispersion aqueuse. IMPRESSION: impression monocomposante, à base de copolymères acryliques, ponçage préalable de la surface. FINITION: vernis à l'eau en polyuréthane bicomposant, finition brillante.
Inclut: Implantation. Application de l'adhésif. Mise en place des dalles. Découpe et mise en place des dalles périmétriques. Ponçage de la surface. Application de la couche d'apprêt. Application de la couche de finition. Suppression et nettoyage du matériau excédant. Nettoyage final du revêtement.
Critère pour le métré: Surface utile, mesurée selon documentation graphique du Projet. Le métré par casses et découpes n'a pas été augmenté, puisque 5% de pièces de plus ont été considérées dans la décomposition.
Critère pour le mémoire: On mesurera la surface réellement exécutée selon les spécifications du Projet.

| Code | U | Désignation | Quantité | Prix | Montant |
|---|---|---|---|---|---|
| mt18mlv010b | m² | Dalle de liège, de 600x300x6 mm, poids 3,305 kg/m², Euroclasse Dfl-s1 de réaction au feu selon NF EN 13501-1, couleur à choisir. (matériau) | 1.05 | 28791.19 | 30230.750 |
| mt18mlv020b | l | Adhésif vinylique en dispersion aqueuse, avec classe de sollicitation D3, selon NF EN 204. (matériau) | 1 | 2449.93 | 2449.930 |
| mt27baj080b | l | Impression monocomposante, à base de copolymères acryliques. (matériau) | 0.1 | 10729.64 | 1072.964 |
| mt27baj090e | l | Vernis à l'eau en polyuréthane bicomposant, finition brillante. (matériau) | 0.1 | 26019.37 | 2601.937 |
| mo011 | h | Compagnon professionnel III/CP2 monteur. (main-d'œuvre) | 0.614 | 1152.36 | 707.549 |
| mo080 | h | Ouvrier professionnel II/OP monteur. (main-d'œuvre) | 0.614 | 838.14 | 514.618 |
| % | % | Frais de chantier des unités d'ouvrage | 2 % | 37577.748 | 751.555 |
|  |  | Coûts directs |  |  | 38329.303 |

Déchets:
- pose: mt27baj080b Impression monocomposante, à base de copolymères acryliques; facteur de déchet 0.03
- pose: mt27baj090e Vernis à l'eau en polyuréthane bicomposant, finition brillante; facteur de déchet 0.0275

## Ressources

**mt27baj080b** l Impression monocomposante, à base de copolymères acryliques
Données techniques: Coût énergétique 78.123 MJ; Émission de CO2 2.976 kg; Code CED 17 09 04; Masse de l'élément 1.03 kg; Volume 0.000687 m3
Déchets:
- emballage: re150104 Emballages métalliques. (composant de déchet); quantité 0.064 kg; Code CED 15 01 04; Masse de l'élément 1 kg; Volume 0.001667 m3

**mt27baj090e** l Vernis à l'eau en polyuréthane bicomposant, finition brillante
Données techniques: Coût énergétique 33.929 MJ; Émission de CO2 2.014 kg; Code CED 08 01 11; Masse de l'élément 1.05 kg; Volume 0.001167 m3
Déchets:
- emballage: re150104 Emballages métalliques; quantité 0.057 kg
