# Cabine en panneaux phénoliques HPL

- Propriété du fichier: CYPE Ingenieros S.A.
- Format: FIEBDC-3/2016
- Logiciel: Générateur de prix de la construction. CYPE Ingenieros, S.A.
- Date: 04/02/2025
- Zone géographique: Bénin
- Devise: XOF
- Coûts indirects: 3 %
- Frais généraux: 13 %
- Bénéfice: 6 %
- TVA: 18 %

## F Aménagements et finitions

### FZ Zones communes

#### FZV Vestiaires

**FZV050** U Cabine en panneaux phénoliques HPL.
Cabine pour vestiaire, de 900x1400 mm et 2000 mm d'hauteur, de planche phénolique HPL, de 13 mm d'épaisseur, couleur à choisir; constitué de: porte de 600x2000 mm et 2 côtés de 2000 mm de hauteur; structure support en aluminium anodisé, constituée de profilé guide horizontal de section circulaire de 25 mm de diamètre, supports muraux, pinces de fixation des panneaux et profilés en U de 20x15 mm pour fixation au mur et ferrures en acier inoxydable AISI 316L, constitués de charnières avec ressort, poignée avec verrou et voyant extérieur libre/occupé, et pieds réglables en hauteur jusqu'à 150 mm.
Inclut: Implantation. Mise en place des ferrures d'attache. Mise en place du vantail. Mise en place des ferrures de fermeture et des accessoires. Nivèlement et ajustement final.
Critère pour le métré: Nombre d'unités prévues, selon documentation graphique du Projet.
Critère pour le mémoire: On mesurera le nombre d'unités réellement mises en place selon les spécifications du Projet.

| Code | U | Désignation | Quantité | Prix | Montant |
|---|---|---|---|---|---|
| mt45cvg010a | U | Cabine pour vestiaire, de 900x1400 mm et 2000 mm de hauteur, de planche phénolique HPL, de 13 mm d'épaisseur, couleur à choisir, Euroclasse B-s2, d0 de réaction au feu, selon NF EN 13501-1; constitué de: porte de 600x2000 mm et 2 côtés de 2000 mm de hauteur; structure support en aluminium anodisé, constituée de profilé guide horizontal de section circulaire de 25 mm de diamètre, supports muraux, pinces de fixation des panneaux et profilés en U de 20x15 mm pour fixation au mur et ferrures en acier inoxydable AISI 316L, constitués de charnières avec ressort, poignée avec verrou et voyant extérieur libre/occupé, et pieds réglables en hauteur jusqu'à 150 mm. (matériau) | 1 | 714593.83 | 714593.830 |
| mo011 | h | Compagnon professionnel III/CP2 monteur. (main-d'œuvre) | 0.646 | 1152.36 | 744.425 |
| mo080 | h | Ouvrier professionnel II/OP monteur. (main-d'œuvre) | 0.646 | 838.14 | 541.438 |
| % | % | Frais de chantier des unités d'ouvrage | 2 % | 715879.693 | 14317.594 |
|  |  | Coûts directs |  |  | 730197.287 |

## Ressources

**mt45cvg010a** U Cabine pour vestiaire
Données techniques: Coût énergétique 6204.441 MJ; Émission de CO2 357.468 kg
Déchets:
- emballage: re150101 Emballages en papier et en carton. (composant de déchet); quantité 0.58 kg; Code CED 15 01 01; Masse de l'élément 1 kg; Volume 0.001333 m3
