# Pont d'adhérence entre mortier de réparation et béton existant, et protecteur d'armatures en acier, à base de ciment

- Propriété du fichier: CYPE Ingenieros S.A.
- Format: FIEBDC-3/2016
- Logiciel: Générateur de prix de la construction. CYPE Ingenieros, S.A.
- Date: 04/02/2025
- Zone géographique: Bénin
- Devise: XOF
- Coûts indirects: 3 %
- Frais généraux: 13 %
- Bénéfice: 6 %
- TVA: 18 %

## G Structure et gros oeuvre

### GA Transformations et réparations

#### GAC Traitements de protection d'éléments en béton armé

**GAC010** m² Pont d'adhérence entre mortier de réparation et béton existant, et protecteur d'armatures en acier, à base de ciment.
Application manuelle d'impression, à base de ciment, granulats sélectionnés, polymères et additifs, pour la protection et la passivation des armatures en acier, et comme pont d'adhérence entre mortiers de réparation et béton existant, garantissant l'adhérence entre les deux, (rendement: 1 kg/m²).
Critère d'évaluation économique: Le prix ne comprend pas le mortier de réparation.
Inclut: Humectage de la surface support. Préparation du mélange. Application du produit. Séchage.
Critère pour le métré: Surface mesurée selon documentation graphique du Projet.
Critère pour le mémoire: On mesurera la surface réellement exécutée selon les spécifications du Projet.

| Code | U | Désignation | Quantité | Prix | Montant |
|---|---|---|---|---|---|
| mt09rep030b | kg | Impression, à base de ciment, granulats sélectionnés, polymères et additifs, pour la protection et la passivation des armatures en acier, et comme pont d'adhérence entre mortiers de réparation et béton existant, selon NF EN 1504-7. (matériau) | 1 | 3661.78 | 3661.780 |
| mo112 | h | Ouvrier d'exécution I/OE2 construction. (main-d'œuvre) | 0.141 | 820.94 | 115.753 |
| % | % | Frais de chantier des unités d'ouvrage | 2 % | 3777.533 | 75.551 |
|  |  | Coûts directs |  |  | 3853.084 |

Déchets:
- pose: mt09rep030b; facteur de déchet 0.0063

## Ressources

**mt09rep030b** kg Impression, à base de ciment
Données techniques: Coût énergétique 4.234 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
