# Dallage en béton de chaux massif

- Propriété du fichier: CYPE Ingenieros S.A.
- Format: FIEBDC-3/2016
- Logiciel: Générateur de prix de la construction. CYPE Ingenieros, S.A.
- Date: 04/02/2025
- Zone géographique: Bénin
- Devise: XOF
- Coûts indirects: 3 %
- Frais généraux: 13 %
- Bénéfice: 6 %
- TVA: 18 %

## G Structure et gros oeuvre

### GB Planchers bas

#### GBD Dallages

**GBD020** m² Dallage en béton de chaux massif.
Dallage en béton massif de 10 cm d'épaisseur, réalisé avec chaux hydraulique naturelle, type NHL 5, avec une résistance à la compression à 90 jours supérieure ou égale à 11,5 Mpa (115 kg/cm²), confectionné sur le chantier et coulage avec des moyens manuels, extension et vibrage manuel via règle vibrante, sans traitement de sa surface; avec des joints de retrait de 5 mm d'épaisseur, via découpe avec un disque à diamant. Comprend le panneau en bois de 2 cm d'épaisseur, pour l'exécution des joints de dilatation.
Critère d'évaluation économique: Le prix ne comprend pas la base du dallage.
Inclut: Préparation de la surface d'appui du béton. Implantation des joints de construction et de dilatation. Application des niveaux à l'aide de guides en béton ou de règles. Arrosage de la surface de base. Réalisation des joints de construction et des joints périphériques de dilatation. Préparation du béton. Coulage, extension et vibrage du béton. Séchage du béton. Implantation des joints de retrait. Découpe du béton. Nettoyage final des joints de retrait.
Critère pour le métré: Surface mesurée selon documentation graphique du Projet.
Critère pour le mémoire: On mesurera la surface réellement exécutée selon les spécifications du Projet, en déduisant la surface occupée par les poteaux situés dans le périmètre.

| Code | U | Désignation | Quantité | Prix | Montant |
|---|---|---|---|---|---|
| mt08aaa010a | m³ | Eau. (matériau) | 0.026 | 1132.51 | 29.445 |
| mt01arg008a | m³ | Sable, de taille maximale 0/3 mm. (matériau) | 0.043 | 11052.74 | 475.268 |
| mt01arg008c | m³ | Sable, de taille maximale 3/8 mm. (matériau) | 0.043 | 13874.02 | 596.583 |
| mt01arg008d | m³ | Graviers, de taille maximale 8/16 mm. (matériau) | 0.057 | 15666.35 | 892.982 |
| mt08cal020c | kg | Chaux hydraulique naturelle type NHL 5, en sacs, selon NF EN 459-1. (matériau) | 50.164 | 486.98 | 24428.865 |
| mt08ema050a | m³ | Bois pour coffrage, de 22 mm d'épaisseur. (matériau) | 0.001 | 290677.51 | 290.678 |
| mq06vib020 | h | Règle vibrante de 3 m. (matériel) | 0.097 | 2535.45 | 245.939 |
| mq06cor020 | h | Équipement pour découpage de joints dans les dallages en béton. (matériel) | 0.094 | 5157.76 | 484.829 |
| mq06hor010 | h | Bétonnière électrique avec une capacité de gâchage de 160 l. (matériel) | 0.073 | 1672.4 | 122.085 |
| mo113 | h | Ouvrier d'exécution I/OE1 construction. (main-d'œuvre) | 0.231 | 807.54 | 186.542 |
| mo112 | h | Ouvrier d'exécution I/OE2 construction. (main-d'œuvre) | 0.267 | 820.94 | 219.191 |
| mo020 | h | Compagnon professionnel III/CP2 construction. (main-d'œuvre) | 0.081 | 1121.29 | 90.824 |
| mo077 | h | Ouvrier professionnel II/OP construction. (main-d'œuvre) | 0.041 | 838.14 | 34.364 |
| % | % | Frais de chantier des unités d'ouvrage | 2 % | 28097.595 | 561.952 |
|  |  | Coûts directs |  |  | 28659.547 |

Déchets:
- pose: mt01arg008a Sable, de taille maximale 0/3 mm; facteur de déchet 0.00810101
- pose: mt01arg008c Sable, de taille maximale 3/8 mm; facteur de déchet 0.00748773
- pose: mt01arg008d Graviers, de taille maximale 8/16 mm; facteur de déchet 0.00709812
- pose: mt08cal020c Chaux hydraulique naturelle type NHL 5, en sacs, selon NF EN 459-1; facteur de déchet 0.021
- pose: mt08ema050a Bois pour coffrage, de 22 mm d'épaisseur; facteur de déchet 1

## Ressources

**mt08aaa010a** m³ Eau
Données techniques: Coût énergétique 60.000 MJ; Émission de CO2 30.000 kg

**mt01arg008a** m³ Sable, de taille maximale 0/3 mm
Données techniques: Coût énergétique 146.250 MJ; Émission de CO2 7.800 kg; Code CED 01 04 08; Masse de l'élément 1950 kg; Volume 1.3 m3

**mt01arg008c** m³ Sable, de taille maximale 3/8 mm
Données techniques: Coût énergétique 146.250 MJ; Émission de CO2 7.800 kg; Code CED 01 04 08; Masse de l'élément 1950 kg; Volume 1.3 m3

**mt01arg008d** m³ Graviers, de taille maximale 8/16 mm
Données techniques: Coût énergétique 146.250 MJ; Émission de CO2 7.800 kg; Code CED 01 04 08; Masse de l'élément 1950 kg; Volume 1.3 m3

**mt08cal020c** kg Chaux hydraulique naturelle type NHL 5, en sacs, selon NF EN 459-1
Données techniques: Coût énergétique 5.254 MJ; Émission de CO2 0.234 kg; Code CED 17 09 04; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08ema050a** m³ Bois pour coffrage, de 22 mm d'épaisseur
Données techniques: Coût énergétique 9339.000 MJ; Émission de CO2 -127.875 kg; Code CED 17 02 01; Masse de l'élément 68.75 kg; Volume 0.0625 m3
