# Linteau en profilé en acier galvanisé, en façade double paroi

- Propriété du fichier: CYPE Ingenieros S.A.
- Format: FIEBDC-3/2016
- Logiciel: Générateur de prix de la construction. CYPE Ingenieros, S.A.
- Date: 04/02/2025
- Zone géographique: Bénin
- Devise: XOF
- Coûts indirects: 3 %
- Frais généraux: 13 %
- Bénéfice: 6 %
- TVA: 18 %

## G Structure et gros oeuvre

### GL Linteaux

#### GLA Acier

**GLA060** U Linteau en profilé en acier galvanisé, en façade double paroi.
Linteau en profilé en acier galvanisé, de 10+4,8+9,5 cm de largeur, 14 cm de hauteur et 90 cm de longueur, appuyé sur une couche de mortier de ciment, confectionné sur chantier, dosage 1:5, en façade double paroi constituée d'une contrecloison d'entre 10 et 11,5 cm d'épaisseur, lame d'air d'entre 5 et 6,5 cm d'épaisseur et couche extérieure allant jusqu'à 12 cm d'épaisseur. Comprend le profilé d'arrêt en PVC, couleur à choisir.
Inclut: Nettoyage et préparation du plan d'appui. Implantation du niveau d'appui du linteau. Mise en place et fixation provisoire du linteau. Aplomb et nivellement.
Critère pour le métré: Nombre d'unités prévues, selon documentation graphique du Projet.
Critère pour le mémoire: On mesurera le nombre d'unités réellement exécutées selon les spécifications du Projet.

| Code | U | Désignation | Quantité | Prix | Montant |
|---|---|---|---|---|---|
| mt20dah040aa | U | Profilé en acier galvanisé, de 10+4,8+9,5 cm de largeur, 14 cm de hauteur et 90 cm de longueur, pour façade double paroi constituée d'une contrecloison d'entre 10 et 11,5 cm d'épaisseur, lame d'air d'entre 5 et 6,5 cm d'épaisseur et couche extérieure allant jusqu'à 12 cm d'épaisseur. (matériau) | 1 | 22390.28 | 22390.280 |
| mt24pfg010 | m | Profil d'arrêt en PVC, couleur à choisir. (matériau) | 0.9 | 921.79 | 829.611 |
| mt08aaa010a | m³ | Eau. (matériau) | 0.006 | 1132.51 | 6.795 |
| mt01arg005a | t | Sable de carrière, pour mortier confectionné sur le chantier. (matériau) | 0.002 | 11948.91 | 23.898 |
| mt08cem000a | kg | Ciment gris en sacs. (matériau) | 0.3 | 82.3 | 24.690 |
| mq06hor010 | h | Bétonnière électrique avec une capacité de gâchage de 160 l. (matériel) | 0.006 | 1672.4 | 10.034 |
| mo020 | h | Compagnon professionnel III/CP2 construction. (main-d'œuvre) | 0.292 | 1121.29 | 327.417 |
| mo113 | h | Ouvrier d'exécution I/OE1 construction. (main-d'œuvre) | 0.558 | 807.54 | 450.607 |
| % | % | Frais de chantier des unités d'ouvrage | 2 % | 24063.332 | 481.267 |
|  |  | Coûts directs |  |  | 24544.599 |

Déchets:
- pose: mt24pfg010 Profil d'arrêt en PVC, couleur à choisir; facteur de déchet 0.08
- pose: mt01arg005a Sable de carrière, pour mortier confectionné sur le chantier; facteur de déchet 0.00501329
- pose: mt08cem000a Ciment gris en sacs; facteur de déchet 0.00756

## Ressources

**mt24pfg010** m Profil d'arrêt en PVC, couleur à choisir
Données techniques: Coût énergétique 11.821 MJ; Émission de CO2 0.025 kg; Code CED 17 02 03; Masse de l'élément 0.063 kg; Volume 0.000105 m3
Déchets:
- emballage: re150101 Emballages en papier et en carton. (composant de déchet); quantité 0.018 kg; Code CED 15 01 01; Masse de l'élément 1 kg; Volume 0.001333 m3
- emballage: re170201 Bois. (composant de déchet); quantité 0.052 kg; Code CED 17 02 01; Masse de l'élément 1 kg; Volume 0.000909 m3
- emballage: re170203 Plastique. (composant de déchet); quantité 0.003 kg; Code CED 17 02 03; Masse de l'élément 1 kg; Volume 0.001667 m3

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton; quantité 0.014 kg
- emballage: re170201 Bois; quantité 0.001 kg
- emballage: re170203 Plastique; quantité 0.003 kg
