# Moule pour corniche

- Propriété du fichier: CYPE Ingenieros S.A.
- Format: FIEBDC-3/2016
- Logiciel: Générateur de prix de la construction. CYPE Ingenieros, S.A.
- Date: 04/02/2025
- Zone géographique: Bénin
- Devise: XOF
- Coûts indirects: 3 %
- Frais généraux: 13 %
- Bénéfice: 6 %
- TVA: 18 %

## G Structure et gros oeuvre

### GR Rives de plancher

#### GRC Éléments complémentaires

**GRC010** m Moule pour corniche.
Moule jetable en polystyrène expansé pour corniche simple, recouvert d'une membrane plastique thermoformée, de 120x120 mm, placé en rive de plancher, à usage unique. Comprend les éléments de fixation du moule au coffrage et le ruban adhésif pour le scellement des joints.
Inclut: Implantation. Découpe des moules. Mise en place. Retrait des moules.
Critère pour le métré: Longueur mesurée aux axes, selon documentation graphique du Projet.
Critère pour le mémoire: On mesurera, aux axes, la longueur réellement exécutée selon les spécifications du Projet.

| Code | U | Désignation | Quantité | Prix | Montant |
|---|---|---|---|---|---|
| mt08cor020daa | m | Moule jetable en polystyrène expansé pour corniche simple, recouvert d'une membrane plastique thermoformée, de 120x120 mm. (matériau) | 1.05 | 7001.33 | 7351.397 |
| mt08var060 | kg | Pointes d'acier de 20x100 mm. (matériau) | 0.002 | 6606.31 | 13.213 |
| mt08lhv030a | m | Bande à joint. (matériau) | 0.05 | 507.52 | 25.376 |
| mo091 | h | Ouvrier professionnel II/OP coffreur. (main-d'œuvre) | 0.141 | 871.76 | 122.918 |
| % | % | Frais de chantier des unités d'ouvrage | 2 % | 7512.904 | 150.258 |
|  |  | Coûts directs |  |  | 7663.162 |

Déchets:
- pose: mt08cor020daa; facteur de déchet 1
- pose: mt08var060 Pointes d'acier de 20x100 mm; facteur de déchet 0.0045
- pose: mt08lhv030a Bande à joint; facteur de déchet 0.044

## Ressources

**mt08cor020daa** m Moule jetable en polystyrène expansé pour corniche simple
Données techniques: Coût énergétique 14.095 MJ; Émission de CO2 0.499 kg; Code CED 17 06 04; Masse de l'élément 0.15 kg; Volume 0.00025 m3

**mt08var060** kg Pointes d'acier de 20x100 mm
Données techniques: Coût énergétique 9.830 MJ; Émission de CO2 0.510 kg; Code CED 17 04 05; Masse de l'élément 1 kg; Volume 0.000476 m3

**mt08lhv030a** m Bande à joint
Données techniques: Coût énergétique 20.508 MJ; Émission de CO2 0.460 kg; Code CED 17 02 03; Masse de l'élément 0.11 kg; Volume 0.000183 m3
Déchets:
- emballage: re170201 Bois. (composant de déchet); quantité 0.04 kg; Code CED 17 02 01; Masse de l'élément 1 kg; Volume 0.000909 m3
