# Séparateur de voie

- Propriété du fichier: CYPE Ingenieros S.A.
- Format: FIEBDC-3/2016
- Logiciel: Générateur de prix de la construction. CYPE Ingenieros, S.A.
- Date: 04/02/2025
- Zone géographique: Bénin
- Devise: XOF
- Coûts indirects: 3 %
- Frais généraux: 13 %
- Bénéfice: 6 %
- TVA: 18 %

## S Sécurité et santé

### SS Signalisation de chantier

#### SSB Balisage

**SSB030** U Séparateur de voie.
Séparateur de voie portable type New Jersey de polyéthylène haute densité, de 1,20x0,60x0,40 m, avec capacité de lestage de 150 l, couleur rouge ou blanche, amortissable en 20 utilisations. Comprend eau utilisée par le lestage des pièces, la maintenance dans des conditions sûres durant toute la période de temps requise et le démontage.
Inclut: Implantation. Mise en place des pièces. Assemblage des pièces. Mise en place du matériau de lestage. Démontage postérieur. Transport jusqu'au lieu de stockage ou retrait à la benne.
Critère pour le métré: Nombre d'unités prévues, selon Plan général de coordination en matière de sécurité et de protection de la santé.
Critère pour le mémoire: On mesurera le nombre d'unités réellement mises en place selon spécifications d'Étude ou d'Étude Basique de Sécurité et Santé.

| Code | U | Désignation | Quantité | Prix | Montant |
|---|---|---|---|---|---|
| mt50bal050a | U | Séparateur de voie portable type New Jersey de polyéthylène haute densité, de 1,20x0,60x0,40 m, avec capacité de lestage de 150 l, couleur rouge ou blanche. (matériau) | 0.05 | 165922.22 | 8296.111 |
| mt08aaa010a | m³ | Eau. (matériau) | 0.08 | 1132.51 | 90.601 |
| mo119 | h | Compagnon professionnel III/CP2 Sécurité et Santé. (main-d'œuvre) | 0.066 | 1121.29 | 74.005 |
| mo120 | h | Ouvrier Sécurité et Santé. (main-d'œuvre) | 0.794 | 807.54 | 641.187 |
| % | % | Frais de chantier des unités d'ouvrage | 2 % | 9101.904 | 182.038 |
|  |  | Coûts directs |  |  | 9283.942 |

Déchets:
- pose: mt50bal050a; facteur de déchet 1

## Ressources

**mt50bal050a** U Séparateur de voie portable type New Jersey de polyéthylène haute densité
Données techniques: Coût énergétique 822.240 MJ; Émission de CO2 29.160 kg; Code CED 17 02 03; Masse de l'élément 6 kg; Volume 0.01 m3

**mt08aaa010a** m³ Eau
Données techniques: Coût énergétique 60.000 MJ; Émission de CO2 30.000 kg
