# Douche murale

- Propriété du fichier: CYPE Ingenieros S.A.
- Format: FIEBDC-3/2016
- Logiciel: Générateur de prix de la construction. CYPE Ingenieros, S.A.
- Date: 04/02/2025
- Zone géographique: Bénin
- Devise: XOF
- Coûts indirects: 3 %
- Frais généraux: 13 %
- Bénéfice: 6 %
- TVA: 18 %

## T Équipements techniques

### TB Équipements sanitaires

#### TBU Douches

**TBU110** U Douche murale.
Douche murale, finition chromée, avec jet PureRain et bras de douche de 422 mm de longueur, avec tuyau pour conduite de l'eau isolé à l'intérieur pour longévité maximale, limiteur de débit à 9,2 l/min et système anticalcaire. Comprend éléments de fixation.
Inclut: Mise en place. Connexion et contrôle de son bon fonctionnement.
Critère pour le métré: Nombre d'unités prévues, selon documentation graphique du Projet.
Critère pour le mémoire: On mesurera le nombre d'unités réellement mises en place selon les spécifications du Projet.

| Code | U | Désignation | Quantité | Prix | Montant |
|---|---|---|---|---|---|
| mt31gro112a | U | Douche murale, finition chromée, avec jet PureRain et bras de douche de 422 mm de longueur, avec tuyau pour conduite de l'eau isolé à l'intérieur pour longévité maximale, limiteur de débit à 9,2 l/min et système anticalcaire, y compris éléments de fixation. (matériau) | 1 | 428112.52 | 428112.520 |
| mt37www010 | U | Matériel auxiliaire pour installations de plomberie. (matériau) | 1 | 1290.51 | 1290.510 |
| mo008 | h | Compagnon professionnel III/CP2 plombier. (main-d'œuvre) | 0.194 | 1152.36 | 223.558 |
| % | % | Frais de chantier des unités d'ouvrage | 2 % | 429626.588 | 8592.532 |
|  |  | Coûts directs |  |  | 438219.120 |
