# Colonne de douche avec robinetterie mitigeur

- Propriété du fichier: CYPE Ingenieros S.A.
- Format: FIEBDC-3/2016
- Logiciel: Générateur de prix de la construction. CYPE Ingenieros, S.A.
- Date: 04/02/2025
- Zone géographique: Bénin
- Devise: XOF
- Coûts indirects: 3 %
- Frais généraux: 13 %
- Bénéfice: 6 %
- TVA: 18 %

## T Équipements techniques

### TB Équipements sanitaires

#### TBU Douches

**TBU140** U Colonne de douche avec robinetterie mitigeur.
Colonne de douche, finition chromée, composée de robinet mitigeur mural avec inverseur, douche murale Tempesta 250 avec jet Rain, rotule pour angles allant jusqu'à 15° avec le plan horizontal et bras de douche orientable 45°, de 390 mm de longueur, avec tuyau pour conduite de l'eau isolé à l'intérieur pour longévité maximale et support, douchette Tempesta 110, avec tête avec deux types de jets (Rain et Jet), curseur ajustable en hauteur et flexible de 1,75 m de longueur, isolation thermique, système d'économie d'eau et système anticalcaire. Comprend éléments de connexion.
Inclut: Mise en place. Connexion et contrôle de son bon fonctionnement.
Critère pour le métré: Nombre d'unités prévues, selon documentation graphique du Projet.
Critère pour le mémoire: On mesurera le nombre d'unités réellement mises en place selon les spécifications du Projet.

| Code | U | Désignation | Quantité | Prix | Montant |
|---|---|---|---|---|---|
| mt31gro790a | U | Colonne de douche, finition chromée, composée de robinet mitigeur mural avec inverseur, douche murale Tempesta 250 avec jet Rain, rotule pour angles allant jusqu'à 15° avec le plan horizontal et bras de douche orientable 45°, de 390 mm de longueur, avec tuyau pour conduite de l'eau isolé à l'intérieur pour longévité maximale et support, douchette Tempesta 110, avec tête avec deux types de jets (Rain et Jet), curseur ajustable en hauteur et flexible de 1,75 m de longueur, isolation thermique, système d'économie d'eau et système anticalcaire, y compris éléments de connexion. (matériau) | 1 | 440915.5 | 440915.500 |
| mt37www010 | U | Matériel auxiliaire pour installations de plomberie. (matériau) | 1 | 1290.51 | 1290.510 |
| mo008 | h | Compagnon professionnel III/CP2 plombier. (main-d'œuvre) | 0.194 | 1152.36 | 223.558 |
| % | % | Frais de chantier des unités d'ouvrage | 2 % | 442429.568 | 8848.591 |
|  |  | Coûts directs |  |  | 451278.159 |
