# Réservoir préfabriqué pour le stockage des granulés

- Propriété du fichier: CYPE Ingenieros S.A.
- Format: FIEBDC-3/2016
- Logiciel: Générateur de prix de la construction. CYPE Ingenieros, S.A.
- Date: 04/02/2025
- Zone géographique: Bénin
- Devise: XOF
- Coûts indirects: 3 %
- Frais généraux: 13 %
- Bénéfice: 6 %
- TVA: 18 %

## T Équipements techniques

### TC ECS et chauffage

#### TCB Biomasse

**TCB090** U Réservoir préfabriqué pour le stockage des granulés.
Réservoir de surface pour stockage des granulés, en tissu synthétique, avec structure et trémie en acier, de 1,70x1,70 m et hauteur réglable de 1,80 à 2,50 m, de 3,2 t de capacité maximum. Totalement monté, connecté et testé.
Inclut: Implantation. Mise en place du réservoir. Connexion au système d'extraction.
Critère pour le métré: Nombre d'unités prévues, selon documentation graphique du Projet.
Critère pour le mémoire: On mesurera le nombre d'unités réellement exécutées selon les spécifications du Projet.

| Code | U | Désignation | Quantité | Prix | Montant |
|---|---|---|---|---|---|
| mt38cbh045aa | U | Réservoir de surface pour stockage des granulés, en tissu synthétique, avec structure et trémie en acier, de 1,70x1,70 m et hauteur réglable de 1,80 à 2,50 m, de 3,2 t de capacité maximum, avec système automatique d'extraction du combustible. (matériau) | 1 | 2266635.85 | 2266635.850 |
| mo003 | h | Compagnon professionnel III/CP2 électricien. (main-d'œuvre) | 4.973 | 1152.36 | 5730.686 |
| mo102 | h | Ouvrier professionnel II/OP électricien. (main-d'œuvre) | 4.973 | 836.62 | 4160.511 |
| % | % | Frais de chantier des unités d'ouvrage | 2 % | 2276527.047 | 45530.541 |
|  |  | Coûts directs |  |  | 2322057.588 |
