# Radiateur à panneaux

- Propriété du fichier: CYPE Ingenieros S.A.
- Format: FIEBDC-3/2016
- Logiciel: Générateur de prix de la construction. CYPE Ingenieros, S.A.
- Date: 04/02/2025
- Zone géographique: Bénin
- Devise: XOF
- Coûts indirects: 3 %
- Frais généraux: 13 %
- Bénéfice: 6 %
- TVA: 18 %

## T Équipements techniques

### TC ECS et chauffage

#### TCM Émetteurs à eau

**TCM030** U Radiateur à panneaux.
Radiateur à simple panneau, en tôle d'acier, dans les installations d'eau chaude jusqu'à 6 bar et 110°C, de 300x300x47 mm, émission calorifique 86 kcal/h pour une différence moyenne de température de 50°C entre le radiateur et le milieu ambiant, selon NF EN 442-1, y compris couvercles, réductions et joints, dans l'installation de chauffage centralisée par eau, avec système bitube. Comprend vanne thermostatique, détenteur, purgeur automatique, ancrages, supports, raccords de connexion au tuyau de distribution, plafonds et tous les accessoires nécessaires à son bon fonctionnement. Totalement monté, connecté et testé.
Inclut: Implantation à l'aide d'un plan. Fixation au parement via des éléments d'ancrage. Emplacement et fixation des unités. Montage des accessoires. Connexion au réseau de conduction d'eau.
Critère pour le métré: Nombre d'unités prévues, selon documentation graphique du Projet.
Critère pour le mémoire: On mesurera le nombre d'unités réellement exécutées selon les spécifications du Projet.

| Code | U | Désignation | Quantité | Prix | Montant |
|---|---|---|---|---|---|
| mt38emi300aaa1 | U | Radiateur à simple panneau, en tôle d'acier, dans les installations d'eau chaude jusqu'à 6 bar et 110°C, de 300x300x47 mm, émission calorifique 86 kcal/h pour une différence moyenne de température de 50°C entre le radiateur et le milieu ambiant, selon NF EN 442-1, y compris couvercles, réductions et joints. (matériau) | 1 | 21201.17 | 21201.170 |
| mt38emi301 | U | Kit pour montage de radiateur en tôle d'acier, composé de supports, purgeur automatique, spray de peinture pour retouches et autres accessoires nécessaires. (matériau) | 1 | 7927.4 | 7927.400 |
| mt38emi113 | U | Kit pour connexion de radiateur en tôle d'acier au tuyau de distribution, composé de vanne thermostatique, détenteur, liaisons et autres accessoires nécessaires. (matériau) | 1 | 23782.19 | 23782.190 |
| mo004 | h | Compagnon professionnel III/CP2 chauffagiste. (main-d'œuvre) | 0.41 | 1152.36 | 472.468 |
| mo103 | h | Ouvrier professionnel II/OP chauffagiste. (main-d'œuvre) | 0.41 | 836.62 | 343.014 |
| % | % | Frais de chantier des unités d'ouvrage | 2 % | 53726.242 | 1074.525 |
|  |  | Coûts directs |  |  | 54800.767 |

## Ressources

**mt38emi300aaa1** U Radiateur à simple panneau
Données techniques: Coût énergétique 14.784 MJ; Émission de CO2 0.826 kg
Déchets:
- emballage: re150101 Emballages en papier et en carton. (composant de déchet); quantité 0.072 kg; Code CED 15 01 01; Masse de l'élément 1 kg; Volume 0.001333 m3

**mt38emi301** U Kit pour montage de radiateur en tôle d'acier
Données techniques: Coût énergétique 2.988 MJ; Émission de CO2 0.214 kg
Déchets:
- emballage: re150101 Emballages en papier et en carton; quantité 0.072 kg

**mt38emi113** U Kit pour connexion de radiateur en tôle d'acier au tuyau de distribution
Données techniques: Coût énergétique 66.805 MJ; Émission de CO2 4.545 kg
Déchets:
- emballage: re150101 Emballages en papier et en carton; quantité 0.072 kg
