# Vanne de gazole

- Propriété du fichier: CYPE Ingenieros S.A.
- Format: FIEBDC-3/2016
- Logiciel: Générateur de prix de la construction. CYPE Ingenieros, S.A.
- Date: 04/02/2025
- Zone géographique: Bénin
- Devise: XOF
- Coûts indirects: 3 %
- Frais généraux: 13 %
- Bénéfice: 6 %
- TVA: 18 %

## T Équipements techniques

### TC ECS et chauffage

#### TCQ Combustibles liquides

**TCQ250** U Vanne de gazole.
Vanne à sphère en laiton nickelé à visser de 1 1/2". Totalement montée, connectée et testée.
Inclut: Implantation. Connexion de la vanne.
Critère pour le métré: Nombre d'unités prévues, selon documentation graphique du Projet.
Critère pour le mémoire: On mesurera le nombre d'unités réellement exécutées selon les spécifications du Projet.

| Code | U | Désignation | Quantité | Prix | Montant |
|---|---|---|---|---|---|
| mt37sve010f | U | Vanne à sphère en laiton nickelé à visser de 1 1/2". (matériau) | 1 | 25563.36 | 25563.360 |
| mo004 | h | Compagnon professionnel III/CP2 chauffagiste. (main-d'œuvre) | 0.125 | 1152.36 | 144.045 |
| mo103 | h | Ouvrier professionnel II/OP chauffagiste. (main-d'œuvre) | 0.125 | 836.62 | 104.578 |
| % | % | Frais de chantier des unités d'ouvrage | 2 % | 25811.983 | 516.240 |
|  |  | Coûts directs |  |  | 26328.223 |

## Ressources

**mt37sve010f** U Vanne à sphère en laiton nickelé à visser de 1 1/2"
Données techniques: Coût énergétique 1546.199 MJ; Émission de CO2 103.901 kg
Déchets:
- emballage: re150101 Emballages en papier et en carton. (composant de déchet); quantité 0.072 kg; Code CED 15 01 01; Masse de l'élément 1 kg; Volume 0.001333 m3
