# Clapet anti-pollution de gazole

- Propriété du fichier: CYPE Ingenieros S.A.
- Format: FIEBDC-3/2016
- Logiciel: Générateur de prix de la construction. CYPE Ingenieros, S.A.
- Date: 04/02/2025
- Zone géographique: Bénin
- Devise: XOF
- Coûts indirects: 3 %
- Frais généraux: 13 %
- Bénéfice: 6 %
- TVA: 18 %

## T Équipements techniques

### TC ECS et chauffage

#### TCQ Combustibles liquides

**TCQ240** U Clapet anti-pollution de gazole.
Clapet antipollution pour fioul, avec corps d'aluminium, fosse en aluminium et tamis en acier inoxydable avec perforations de 100 µm de diamètre, avec filet cylindrique de 3/8", PN=2 bar. Totalement monté, connecté et testé.
Inclut: Implantation. Connexion du filtre.
Critère pour le métré: Nombre d'unités prévues, selon documentation graphique du Projet.
Critère pour le mémoire: On mesurera le nombre d'unités réellement exécutées selon les spécifications du Projet.

| Code | U | Désignation | Quantité | Prix | Montant |
|---|---|---|---|---|---|
| mt38dep810a | U | Clapet antipollution pour fioul, avec corps d'aluminium, fosse en aluminium et tamis en acier inoxydable avec perforations de 100 µm de diamètre, avec filet cylindrique de 3/8", PN=2 bar. (matériau) | 1 | 4676.33 | 4676.330 |
| mo004 | h | Compagnon professionnel III/CP2 chauffagiste. (main-d'œuvre) | 0.188 | 1152.36 | 216.644 |
| mo103 | h | Ouvrier professionnel II/OP chauffagiste. (main-d'œuvre) | 0.188 | 836.62 | 157.285 |
| % | % | Frais de chantier des unités d'ouvrage | 2 % | 5050.259 | 101.005 |
|  |  | Coûts directs |  |  | 5151.264 |
