# Plaque pour plan de travail

- Propriété du fichier: CYPE Ingenieros S.A.
- Format: FIEBDC-3/2016
- Logiciel: Générateur de prix de la construction. CYPE Ingenieros, S.A.
- Date: 04/02/2025
- Zone géographique: Bénin
- Devise: XOF
- Coûts indirects: 3 %
- Frais généraux: 13 %
- Bénéfice: 6 %
- TVA: 18 %

## T Équipements techniques

### TD Équipements pour cuisines et buanderies

#### TDE Appareils électrodomestiques

**TDE030** U Plaque pour plan de travail.
Plaque vitrocéramique, de 300 mm de largeur, 55 mm de hauteur et 520 mm de profondeur, couleur noire, 2 zones et puissance 2900 W.
Inclut: Implantation. Mise en place de l'appareil. Scellement des joints. Connexion au réseau électrique. Contrôle de son bon fonctionnement.
Critère pour le métré: Nombre d'unités prévues, selon documentation graphique du Projet.
Critère pour le mémoire: On mesurera le nombre d'unités réellement mises en place selon les spécifications du Projet.

| Code | U | Désignation | Quantité | Prix | Montant |
|---|---|---|---|---|---|
| mt32pvs010fa | U | Plaque vitrocéramique, de 300 mm de largeur, 55 mm de hauteur et 520 mm de profondeur, couleur noire, 2 zones et puissance 2900 W. (matériau) | 1 | 188045.19 | 188045.190 |
| mo003 | h | Compagnon professionnel III/CP2 électricien. (main-d'œuvre) | 0.632 | 1152.36 | 728.292 |
| % | % | Frais de chantier des unités d'ouvrage | 2 % | 188773.482 | 3775.470 |
|  |  | Coûts directs |  |  | 192548.952 |

## Ressources

**mt32pvs010fa** U Plaque vitrocéramique
Données techniques: Coût énergétique 49.801 MJ; Émission de CO2 3.819 kg
Déchets:
- emballage: re150101 Emballages en papier et en carton. (composant de déchet); quantité 1.069 kg; Code CED 15 01 01; Masse de l'élément 1 kg; Volume 0.001333 m3
- emballage: re170604 Matériaux d'isolation distincts de ceux spécifiés dans les codes 17 06 01 et 17 06 03. (composant de déchet); quantité 0.053 kg; Code CED 17 06 04; Masse de l'élément 1 kg; Volume 0.001667 m3
