# Luminaire pour l'industrie. Installation suspendue

- Propriété du fichier: CYPE Ingenieros S.A.
- Format: FIEBDC-3/2016
- Logiciel: Générateur de prix de la construction. CYPE Ingenieros, S.A.
- Date: 04/02/2025
- Zone géographique: Bénin
- Devise: XOF
- Coûts indirects: 3 %
- Frais généraux: 13 %
- Bénéfice: 6 %
- TVA: 18 %

## T Équipements techniques

### TE Éclairage

#### TEI Équipements intérieurs

**TEI070** U Luminaire pour l'industrie. Installation suspendue.
Luminaire pour l'industrie, en tôle d'acier, finition thermo-émaillée, de couleur graphite finition texturisée, non réglable, de 162 W, alimentation à 220/240 V et 50-60 Hz, de 640x640x106 mm, avec lampe LED, température de couleur 4000 K, optique constitué de réflecteur à rendement élevé, faisceau de lumière extensif, hauteur maximale d'installation 5 m, diffuseur en polyméthylméthacrylate (PMMA), indice de reproduction chromatique supérieure à 80, flux lumineux 16690 lumens, degré de protection IP65, avec câble tripolaire, avec conducteur flexible en cuivre classe 5 de 1 mm² de section, avec isolation sans halogènes, CEI 60502-1, de 1,5 m de longueur et quatre points d'ancrage, avec système avec câble en acier pour installation de luminaire suspendu réglable en hauteur. Installation suspendue.
Inclut: Implantation. Montage, connexion et contrôle de son bon fonctionnement.
Critère pour le métré: Nombre d'unités prévues, selon documentation graphique du Projet.
Critère pour le mémoire: On mesurera le nombre d'unités réellement exécutées selon les spécifications du Projet.

| Code | U | Désignation | Quantité | Prix | Montant |
|---|---|---|---|---|---|
| mt34lle200bj | U | Luminaire pour l'industrie, en tôle d'acier, finition thermo-émaillée, de couleur graphite finition texturisée, non réglable, de 162 W, alimentation à 220/240 V et 50-60 Hz, de 640x640x106 mm, avec lampe LED, température de couleur 4000 K, optique constitué de réflecteur à rendement élevé, faisceau de lumière extensif, hauteur maximale d'installation 5 m, diffuseur en polyméthylméthacrylate (PMMA), indice de reproduction chromatique supérieure à 80, flux lumineux 16690 lumens, degré de protection IP65, avec câble tripolaire, avec conducteur flexible en cuivre classe 5 de 1 mm² de section, avec isolation sans halogènes, CEI 60502-1, de 1,5 m de longueur et quatre points d'ancrage, à suspendre au plafond ou à la structure. (matériau) | 1 | 625581.95 | 625581.950 |
| mt34lle201b | U | Système avec câble en acier pour installation de luminaire suspendu réglable en hauteur. (matériau) | 1 | 43866.94 | 43866.940 |
| mo003 | h | Compagnon professionnel III/CP2 électricien. (main-d'œuvre) | 0.306 | 1152.36 | 352.622 |
| mo102 | h | Ouvrier professionnel II/OP électricien. (main-d'œuvre) | 0.306 | 836.62 | 256.006 |
| % | % | Frais de chantier des unités d'ouvrage | 2 % | 670057.518 | 13401.150 |
|  |  | Coûts directs |  |  | 683458.668 |
