# Luminaire rectangulaire avec lampe LED. Installation suspendue

- Propriété du fichier: CYPE Ingenieros S.A.
- Format: FIEBDC-3/2016
- Logiciel: Générateur de prix de la construction. CYPE Ingenieros, S.A.
- Date: 04/02/2025
- Zone géographique: Bénin
- Devise: XOF
- Coûts indirects: 3 %
- Frais généraux: 13 %
- Bénéfice: 6 %
- TVA: 18 %

## T Équipements techniques

### TE Éclairage

#### TEI Équipements intérieurs

**TEI280** U Luminaire rectangulaire avec lampe LED. Installation suspendue.
Luminaire rectangulaire, non réglable, de 1195x295x34 mm, de 40 W, alimentation à 220/240 V et 50-60 Hz, avec lampe LED non remplaçable, température de couleur 4000 K, optique constitué de réflecteur recouvert avec aluminium vaporisé, finition très brillante, à rendement élevé, faisceau de lumière extensif 120°, diffuseur en polyméthylméthacrylate (PMMA), arc enjoliveur d'aluminium injecté, finition thermo-émaillée, de couleur blanche, système de suspension par câble en acier, taux d'éblouissement unifié inférieur à 19, indice de reproduction chromatique supérieure à 80, flux lumineux 3461 lumens, degré de protection IP44. Installation suspendue.
Inclut: Implantation. Montage, connexion et contrôle de son bon fonctionnement.
Critère pour le métré: Nombre d'unités prévues, selon documentation graphique du Projet.
Critère pour le mémoire: On mesurera le nombre d'unités réellement exécutées selon les spécifications du Projet.

| Code | U | Désignation | Quantité | Prix | Montant |
|---|---|---|---|---|---|
| mt34plg015c | U | Luminaire rectangulaire, non réglable, de 1195x295x34 mm, de 40 W, alimentation à 220/240 V et 50-60 Hz, avec lampe LED non remplaçable, température de couleur 4000 K, optique constitué de réflecteur recouvert avec aluminium vaporisé, finition très brillante, à rendement élevé, faisceau de lumière extensif 120°, diffuseur en polyméthylméthacrylate (PMMA), arc enjoliveur d'aluminium injecté, finition thermo-émaillée, de couleur blanche, système de suspension par câble en acier, taux d'éblouissement unifié inférieur à 19, indice de reproduction chromatique supérieure à 80, flux lumineux 3461 lumens, degré de protection IP44. (matériau) | 1 | 60728.23 | 60728.230 |
| mo003 | h | Compagnon professionnel III/CP2 électricien. (main-d'œuvre) | 0.245 | 1152.36 | 282.328 |
| mo102 | h | Ouvrier professionnel II/OP électricien. (main-d'œuvre) | 0.245 | 836.62 | 204.972 |
| % | % | Frais de chantier des unités d'ouvrage | 2 % | 61215.530 | 1224.311 |
|  |  | Coûts directs |  |  | 62439.841 |

## Ressources

**mt34plg015c** U Luminaire rectangulaire
Données techniques: Coût énergétique 202.615 MJ; Émission de CO2 11.692 kg
Déchets:
- emballage: re150101 Emballages en papier et en carton. (composant de déchet); quantité 0.684 kg; Code CED 15 01 01; Masse de l'élément 1 kg; Volume 0.001333 m3
- emballage: re170201 Bois. (composant de déchet); quantité 0.168 kg; Code CED 17 02 01; Masse de l'élément 1 kg; Volume 0.000909 m3
- emballage: re170203 Plastique. (composant de déchet); quantité 0.014 kg; Code CED 17 02 03; Masse de l'élément 1 kg; Volume 0.001667 m3
