# Boîte de dérivation

- Propriété du fichier: CYPE Ingenieros S.A.
- Format: FIEBDC-3/2016
- Logiciel: Générateur de prix de la construction. CYPE Ingenieros, S.A.
- Date: 04/02/2025
- Zone géographique: Bénin
- Devise: XOF
- Coûts indirects: 3 %
- Frais généraux: 13 %
- Bénéfice: 6 %
- TVA: 18 %

## T Équipements techniques

### TI Protections contre les incendies

#### TIA Détection et alarme

**TIA120** U Boîte de dérivation.
Boîte de dérivation étanche, rectangulaire, de 105x105x55 mm, avec 7 cônes et trappe de visite avec vis de 1/4 de tour. Installation en surface. Comprend les barrettes de dominos et les éléments de fixation.
Inclut: Implantation. Fixation au parement. Montage, connexion et contrôle de son bon fonctionnement.
Critère pour le métré: Nombre d'unités prévues, selon documentation graphique du Projet.
Critère pour le mémoire: On mesurera le nombre d'unités réellement exécutées selon les spécifications du Projet.

| Code | U | Désignation | Quantité | Prix | Montant |
|---|---|---|---|---|---|
| mt35caj030d | U | Boîte de dérivation étanche, rectangulaire, de 105x105x55 mm, avec 7 cônes et trappe de visite avec vis de 1/4 de tour, à installer en surface. Comprend les barrettes de dominos et les éléments de fixation. (matériau) | 1 | 2879.12 | 2879.120 |
| mo006 | h | Compagnon professionnel III/CP2 installateur de réseaux et d'équipements de détection et de sécurité. (main-d'œuvre) | 0.123 | 1152.36 | 141.740 |
| mo105 | h | Ouvrier professionnel II/OP installateur de réseaux et d'équipements de détection et de sécurité. (main-d'œuvre) | 0.123 | 836.62 | 102.904 |
| % | % | Frais de chantier des unités d'ouvrage | 2 % | 3123.764 | 62.475 |
|  |  | Coûts directs |  |  | 3186.239 |

## Ressources

**mt35caj030d** U Boîte de dérivation étanche
Données techniques: Coût énergétique 28.111 MJ; Émission de CO2 1.420 kg
Déchets:
- emballage: re150101 Emballages en papier et en carton. (composant de déchet); quantité 0.03 kg; Code CED 15 01 01; Masse de l'élément 1 kg; Volume 0.001333 m3
