# Télérupteur modulaire

- Propriété du fichier: CYPE Ingenieros S.A.
- Format: FIEBDC-3/2016
- Logiciel: Générateur de prix de la construction. CYPE Ingenieros, S.A.
- Date: 04/02/2025
- Zone géographique: Bénin
- Devise: XOF
- Coûts indirects: 3 %
- Frais généraux: 13 %
- Bénéfice: 6 %
- TVA: 18 %

## T Équipements techniques

### TL Installations électriques

#### TLA Appareils modulaires de protection et commande

**TLA070** U Télérupteur modulaire.
Télérupteur de 1 module, bipolaire (2P), de 16 A. Totalement monté, connecté et testé.
Inclut: Montage et connexion de l'élément.
Critère pour le métré: Nombre d'unités prévues, selon documentation graphique du Projet.
Critère pour le mémoire: On mesurera le nombre d'unités réellement exécutées selon les spécifications du Projet.

| Code | U | Désignation | Quantité | Prix | Montant |
|---|---|---|---|---|---|
| mt35cgm032e | U | Télérupteur de 1 module, bipolaire (2P), de 16 A, y compris les accessoires de montage, selon NF EN 60669-1 et NF EN 60669-2-2. (matériau) | 1 | 30352.71 | 30352.710 |
| mo003 | h | Compagnon professionnel III/CP2 électricien. (main-d'œuvre) | 0.306 | 1152.36 | 352.622 |
| % | % | Frais de chantier des unités d'ouvrage | 2 % | 30705.332 | 614.107 |
|  |  | Coûts directs |  |  | 31319.439 |

## Ressources

**mt35cgm032e** U Télérupteur de 1 module
Données techniques: Coût énergétique 14.106 MJ; Émission de CO2 0.769 kg
Déchets:
- emballage: re150101 Emballages en papier et en carton. (composant de déchet); quantité 0.033 kg; Code CED 15 01 01; Masse de l'élément 1 kg; Volume 0.001333 m3
