# Permutateur encastré, antivandalisme

- Propriété du fichier: CYPE Ingenieros S.A.
- Format: FIEBDC-3/2016
- Logiciel: Générateur de prix de la construction. CYPE Ingenieros, S.A.
- Date: 04/02/2025
- Zone géographique: Bénin
- Devise: XOF
- Coûts indirects: 3 %
- Frais généraux: 13 %
- Bénéfice: 6 %
- TVA: 18 %

## T Équipements techniques

### TL Installations électriques

#### TLL Appareillage

**TLL110** U Permutateur encastré, antivandalisme.
Permutateur antivandalisme, avec degré de protection IP44, de courant assigné 10 AX, tension assignée 250 V, gamme moyenne constitué de mécanisme pour permutateur, avec touche basculante, antivandalisme avec ressort de rappel pour revenir à sa position initiale, avec des points en relief en matériau thermoplastique couleur blanche finition brillante, avec degré de protection IP44 et plaque de finition antivandalisme, 1 poste en matériau thermoplastique couleur blanche finition brillante, avec joint d'étanchéité degré de protection IP44. Installation encastrée.
Critère d'évaluation économique: Le prix ne comprend pas la boîte d'encastrement pour appareillage.
Inclut: Montage, connexion et contrôle de son bon fonctionnement.
Critère pour le métré: Nombre d'unités prévues, selon documentation graphique du Projet.
Critère pour le mémoire: On mesurera le nombre d'unités réellement exécutées selon les spécifications du Projet.

| Code | U | Désignation | Quantité | Prix | Montant |
|---|---|---|---|---|---|
| mt33gir822a | U | Mécanisme pour permutateur, avec touche basculante, antivandalisme avec ressort de rappel pour revenir à sa position initiale, avec des points en relief en matériau thermoplastique couleur blanche finition brillante, avec degré de protection IP44, courant assigné 10 AX, tension assignée 250 V, avec résistance aux rayons UV et aux intempéries, à encastrer. (matériau) | 1 | 22145.09 | 22145.090 |
| mt33gir801ab | U | Plaque de finition antivandalisme, 1 poste en matériau thermoplastique couleur blanche finition brillante, avec joint d'étanchéité degré de protection IP44, à montage facile (sans outils) et démontage au tournevis Torx T9 ou T10. (matériau) | 1 | 11036.59 | 11036.590 |
| mo003 | h | Compagnon professionnel III/CP2 électricien. (main-d'œuvre) | 0.233 | 1152.36 | 268.500 |
| % | % | Frais de chantier des unités d'ouvrage | 2 % | 33450.180 | 669.004 |
|  |  | Coûts directs |  |  | 34119.184 |

## Ressources

**mt33gir822a** U Mécanisme pour permutateur
Données techniques: Coût énergétique 6.522 MJ; Émission de CO2 0.375 kg
Déchets:
- emballage: re150101 Emballages en papier et en carton. (composant de déchet); quantité 0.062 kg; Code CED 15 01 01; Masse de l'élément 1 kg; Volume 0.001333 m3
- emballage: re170203 Plastique. (composant de déchet); quantité 0.006 kg; Code CED 17 02 03; Masse de l'élément 1 kg; Volume 0.001667 m3

**mt33gir801ab** U Plaque de finition antivandalisme
Données techniques: Coût énergétique 3.019 MJ; Émission de CO2 0.175 kg
Déchets:
- emballage: re150101 Emballages en papier et en carton; quantité 0.03 kg
