# Prise de courant, encastrée, antivandalisme

- Propriété du fichier: CYPE Ingenieros S.A.
- Format: FIEBDC-3/2016
- Logiciel: Générateur de prix de la construction. CYPE Ingenieros, S.A.
- Date: 04/02/2025
- Zone géographique: Bénin
- Devise: XOF
- Coûts indirects: 3 %
- Frais généraux: 13 %
- Bénéfice: 6 %
- TVA: 18 %

## T Équipements techniques

### TL Installations électriques

#### TLL Appareillage

**TLL190** U Prise de courant, encastrée, antivandalisme.
Prise de courant avec contact de terre (2P+T), type Schuko, antivandalisme, avec degrés de protection IP40 et IK07, gamme moyenne, courant assigné 16 A, tension assignée 250 V, avec couvercle, de couleur blanche et plaque de finition 1 poste, de couleur blanche. Installation encastrée.
Critère d'évaluation économique: Le prix ne comprend pas la boîte d'encastrement pour appareillage.
Inclut: Montage, connexion et contrôle de son bon fonctionnement.
Critère pour le métré: Nombre d'unités prévues, selon documentation graphique du Projet.
Critère pour le mémoire: On mesurera le nombre d'unités réellement exécutées selon les spécifications du Projet.

| Code | U | Désignation | Quantité | Prix | Montant |
|---|---|---|---|---|---|
| mt33gmg520a | U | Prise de courant avec contact de terre (2P+T), type Schuko, antivandalisme, avec degrés de protection IP40 et IK07, selon IEC 60439, à encastrer, gamme moyenne, courant assigné 16 A, tension assignée 250 V, selon NF C 61314. (matériau) | 1 | 3907.38 | 3907.380 |
| mt33gmg525a | U | Couvercle antivandalisme, avec degrés de protection IP40 et IK07, selon IEC 60439, pour prise de courant avec contact de terre (2P+T), type Schuko, gamme moyenne, de couleur blanche. (matériau) | 1 | 2154.87 | 2154.870 |
| mt33gmg960a | U | Plaque de finition antivandalisme, avec degrés de protection IP40 et IK07, selon IEC 60439, 1 poste, gamme moyenne, de couleur blanche. (matériau) | 1 | 6026.48 | 6026.480 |
| mo003 | h | Compagnon professionnel III/CP2 électricien. (main-d'œuvre) | 0.245 | 1152.36 | 282.328 |
| % | % | Frais de chantier des unités d'ouvrage | 2 % | 12371.058 | 247.421 |
|  |  | Coûts directs |  |  | 12618.479 |

## Ressources

**mt33gmg520a** U Prise de courant avec contact de terre (2P+T)
Données techniques: Coût énergétique 4.124 MJ; Émission de CO2 0.251 kg
Déchets:
- emballage: re150101 Emballages en papier et en carton. (composant de déchet); quantité 0.055 kg; Code CED 15 01 01; Masse de l'élément 1 kg; Volume 0.001333 m3
- emballage: re170203 Plastique. (composant de déchet); quantité 0.005 kg; Code CED 17 02 03; Masse de l'élément 1 kg; Volume 0.001667 m3

**mt33gmg525a** U Couvercle antivandalisme
Données techniques: Coût énergétique 3.116 MJ; Émission de CO2 0.179 kg
Déchets:
- emballage: re150101 Emballages en papier et en carton; quantité 0.03 kg

**mt33gmg960a** U Plaque de finition antivandalisme
Données techniques: Coût énergétique 3.019 MJ; Émission de CO2 0.175 kg
Déchets:
- emballage: re150101 Emballages en papier et en carton; quantité 0.03 kg
