# Thermostat d'ambiance, encastré

- Propriété du fichier: CYPE Ingenieros S.A.
- Format: FIEBDC-3/2016
- Logiciel: Générateur de prix de la construction. CYPE Ingenieros, S.A.
- Date: 04/02/2025
- Zone géographique: Bénin
- Devise: XOF
- Coûts indirects: 3 %
- Frais généraux: 13 %
- Bénéfice: 6 %
- TVA: 18 %

## T Équipements techniques

### TL Installations électriques

#### TLL Appareillage

**TLL360** U Thermostat d'ambiance, encastré.
Thermostat d'ambiance, gamme basique constitué de thermostat d'ambiance en matériau thermoplastique couleur blanche finition brillante avec écran digital et plaque de finition 1 poste en matériau thermoplastique couleur blanche finition brillante. Installation encastrée.
Critère d'évaluation économique: Le prix ne comprend pas la boîte d'encastrement pour appareillage.
Inclut: Montage, connexion et contrôle de son bon fonctionnement.
Critère pour le métré: Nombre d'unités prévues, selon documentation graphique du Projet.
Critère pour le mémoire: On mesurera le nombre d'unités réellement exécutées selon les spécifications du Projet.

| Code | U | Désignation | Quantité | Prix | Montant |
|---|---|---|---|---|---|
| mt42gir092ab | U | Thermostat d'ambiance en matériau thermoplastique couleur blanche finition brillante avec écran digital, avec horloge programmatrice avec changement d'heure été/hiver automatique, programmateur horaire avec jusqu'à 32 points de commutation et 3 modes de fonctionnement (économie d'énergie, Party et vacances), tension d'alimentation 230 V, à encastrer. (matériau) | 1 | 196807.26 | 196807.260 |
| mt33gir001aae | U | Plaque de finition 1 poste en matériau thermoplastique couleur blanche finition brillante. (matériau) | 1 | 3909.54 | 3909.540 |
| mo003 | h | Compagnon professionnel III/CP2 électricien. (main-d'œuvre) | 0.233 | 1152.36 | 268.500 |
| % | % | Frais de chantier des unités d'ouvrage | 2 % | 200985.300 | 4019.706 |
|  |  | Coûts directs |  |  | 205005.006 |

## Ressources

**mt33gir001aae** U Plaque de finition 1 poste en matériau thermoplastique couleur blanche finition brillante
Données techniques: Coût énergétique 3.019 MJ; Émission de CO2 0.175 kg
Déchets:
- emballage: re150101 Emballages en papier et en carton. (composant de déchet); quantité 0.03 kg; Code CED 15 01 01; Masse de l'élément 1 kg; Volume 0.001333 m3
