# Condensateur

- Propriété du fichier: CYPE Ingenieros S.A.
- Format: FIEBDC-3/2016
- Logiciel: Générateur de prix de la construction. CYPE Ingenieros, S.A.
- Date: 04/02/2025
- Zone géographique: Bénin
- Devise: XOF
- Coûts indirects: 3 %
- Frais généraux: 13 %
- Bénéfice: 6 %
- TVA: 18 %

## T Équipements techniques

### TL Installations électriques

#### TLP Correction du facteur de puissance

**TLP010** U Condensateur.
Condensateur pour 2 kVAr de puissance réactive, alimentation triphasée à 400 V de tension et 50 Hz de fréquence, avec armoire métallique avec degré de protection IP21, de 254x141x503 mm et disjoncteur magnétothermique tripolaire (3P) avec 6 kA de pouvoir de coupure. Comprend les accessoires nécessaires à une installation correcte.
Inclut: Montage et fixation. Connexion et mise en marche.
Critère pour le métré: Nombre d'unités prévues, selon documentation graphique du Projet.
Critère pour le mémoire: On mesurera le nombre d'unités réellement exécutées selon les spécifications du Projet.

| Code | U | Désignation | Quantité | Prix | Montant |
|---|---|---|---|---|---|
| mt35pci010aa | U | Condensateur pour 2 kVAr de puissance réactive, alimentation triphasée à 400 V de tension et 50 Hz de fréquence, avec armoire métallique avec degré de protection IP21, de 254x141x503 mm et disjoncteur magnétothermique tripolaire (3P) avec 6 kA de pouvoir de coupure, pour montage mural. (matériau) | 1 | 708169.46 | 708169.460 |
| mo003 | h | Compagnon professionnel III/CP2 électricien. (main-d'œuvre) | 1.261 | 1152.36 | 1453.126 |
| mo102 | h | Ouvrier professionnel II/OP électricien. (main-d'œuvre) | 1.261 | 836.62 | 1054.978 |
| % | % | Frais de chantier des unités d'ouvrage | 2 % | 710677.564 | 14213.551 |
|  |  | Coûts directs |  |  | 724891.115 |

## Ressources

**mt35pci010aa** U Condensateur pour 2 kVAr de puissance réactive
Données techniques: Coût énergétique 659.258 MJ; Émission de CO2 42.960 kg
Déchets:
- emballage: re150101 Emballages en papier et en carton. (composant de déchet); quantité 1.849 kg; Code CED 15 01 01; Masse de l'élément 1 kg; Volume 0.001333 m3
