# Boîte de jonction

- Propriété du fichier: CYPE Ingenieros S.A.
- Format: FIEBDC-3/2016
- Logiciel: Générateur de prix de la construction. CYPE Ingenieros, S.A.
- Date: 04/02/2025
- Zone géographique: Bénin
- Devise: XOF
- Coûts indirects: 3 %
- Frais généraux: 13 %
- Bénéfice: 6 %
- TVA: 18 %

## T Équipements techniques

### TL Installations électriques

#### TLS Électricité solaire photovoltaïque

**TLS100** U Boîte de jonction.
Boîte de jonction en polyester renforcé de fibre de verre, de 250x300x140 mm, couleur grise RAL 7035, avec degrés de protection IP66 et IK10. Installation en surface.
Inclut: Implantation. Mise en place et fixation.
Critère pour le métré: Nombre d'unités prévues, selon documentation graphique du Projet.
Critère pour le mémoire: On mesurera le nombre d'unités réellement exécutées selon les spécifications du Projet.

| Code | U | Désignation | Quantité | Prix | Montant |
|---|---|---|---|---|---|
| mt35aeg010a | U | Boîte de jonction en polyester renforcé de fibre de verre, de 250x300x140 mm, couleur grise RAL 7035, avec degrés de protection IP66 et IK10. (matériau) | 1 | 39454.92 | 39454.920 |
| mo003 | h | Compagnon professionnel III/CP2 électricien. (main-d'œuvre) | 0.247 | 1152.36 | 284.633 |
| mo102 | h | Ouvrier professionnel II/OP électricien. (main-d'œuvre) | 0.247 | 836.62 | 206.645 |
| % | % | Frais de chantier des unités d'ouvrage | 2 % | 39946.198 | 798.924 |
|  |  | Coûts directs |  |  | 40745.122 |
