# Colonne montante

- Propriété du fichier: CYPE Ingenieros S.A.
- Format: FIEBDC-3/2016
- Logiciel: Générateur de prix de la construction. CYPE Ingenieros, S.A.
- Date: 04/02/2025
- Zone géographique: Bénin
- Devise: XOF
- Coûts indirects: 3 %
- Frais généraux: 13 %
- Bénéfice: 6 %
- TVA: 18 %

## T Équipements techniques

### TP Installations de distribution de l'eau

#### TPM Colonnes montantes

**TPM030** U Colonne montante.
Colonne montante de 12 m de longueur, placée superficiellement et fixée au parement, constitué de tube en polyéthylène réticulé (PE-Xa), série 5, de 20 mm de diamètre extérieur, PN=6 atm et 1,9 mm d'épaisseur, fourni en rouleaux; purgeur d'air automatique en laiton et vanne de passage à sphère en laiton nickelé. Comprend le matériel auxiliaire pour le montage et la fixation à l'ouvrage, les accessoires et les pièces spéciales.
Inclut: Implantation. Mise en place et fixation des tuyaux, des accessoires et des pièces spéciales. Montage du purgeur d'air et de la vanne de passage.
Critère pour le métré: Nombre d'unités prévues, selon documentation graphique du Projet.
Critère pour le mémoire: On mesurera le nombre d'unités réellement exécutées selon les spécifications du Projet.

| Code | U | Désignation | Quantité | Prix | Montant |
|---|---|---|---|---|---|
| mt37tpu400b | U | Matériel auxiliaire pour le montage et la fixation à l'ouvrage des tuyaux en polyéthylène réticulé (PE-Xa), série 5, de 20 mm de diamètre extérieur. (matériau) | 12 | 145.3 | 1743.600 |
| mt37tpu010bd | m | Tube en polyéthylène réticulé (PE-Xa), série 5, de 20 mm de diamètre extérieur, PN=6 atm et 1,9 mm d'épaisseur, fourni en rouleaux, selon NF EN ISO 15875-2, avec le prix augmenté de 15% pour cause d'accessoires et pièces spéciales. (matériau) | 12 | 3341.83 | 40101.960 |
| mt37sgl020d | U | Purgeur d'air automatique avec flotteur et filet de 1/2" de diamètre, corps et couvercle en laiton, pour une pression maximale de travail de 10 bar et une température maximale de 110°C. (matériau) | 1 | 8065.11 | 8065.110 |
| mt37sve010b | U | Vanne à sphère en laiton nickelé à visser de 1/2". (matériau) | 1 | 4560.1 | 4560.100 |
| mo008 | h | Compagnon professionnel III/CP2 plombier. (main-d'œuvre) | 0.778 | 1152.36 | 896.536 |
| mo107 | h | Ouvrier professionnel II/OP plombier. (main-d'œuvre) | 0.778 | 836.62 | 650.890 |
| % | % | Frais de chantier des unités d'ouvrage | 2 % | 56018.196 | 1120.364 |
|  |  | Coûts directs |  |  | 57138.560 |

Déchets:
- pose: mt37tpu010bd; facteur de déchet 0.0275049

## Ressources

**mt37tpu010bd** m Tube en polyéthylène réticulé (PE-Xa)
Données techniques: Coût énergétique 9.979 MJ; Émission de CO2 0.495 kg; Code CED 17 02 03; Masse de l'élément 0.103 kg; Volume 0.000172 m3

**mt37sgl020d** U Purgeur d'air automatique avec flotteur et filet de 1/2" de diamètre
Données techniques: Coût énergétique 35.179 MJ; Émission de CO2 2.421 kg
Déchets:
- emballage: re150101 Emballages en papier et en carton. (composant de déchet); quantité 0.072 kg; Code CED 15 01 01; Masse de l'élément 1 kg; Volume 0.001333 m3

**mt37sve010b** U Vanne à sphère en laiton nickelé à visser de 1/2"
Données techniques: Coût énergétique 509.569 MJ; Émission de CO2 34.281 kg
Déchets:
- emballage: re150101 Emballages en papier et en carton; quantité 0.072 kg
