# Tuyauterie pour alimentation en eau potable, placée superficiellement

- Propriété du fichier: CYPE Ingenieros S.A.
- Format: FIEBDC-3/2016
- Logiciel: Générateur de prix de la construction. CYPE Ingenieros, S.A.
- Date: 04/02/2025
- Zone géographique: Bénin
- Devise: XOF
- Coûts indirects: 3 %
- Frais généraux: 13 %
- Bénéfice: 6 %
- TVA: 18 %

## T Équipements techniques

### TP Installations de distribution de l'eau

#### TPT Tubes d'alimentation

**TPT010** m Tuyauterie pour alimentation en eau potable, placée superficiellement.
Tuyauterie pour l'alimentation en eau potable, placée superficiellement et fixée à la surface support, formée de tube en polypropylène random copolymère (PP-R), série 5, de 32 mm de diamètre extérieur et 2,9 mm d'épaisseur. Comprend le matériel auxiliaire pour le montage et la fixation à l'ouvrage, les accessoires et les pièces spéciales.
Inclut: Implantation et tracé. Mise en place et fixation d'un tube et des accessoires.
Critère pour le métré: Longueur mesurée selon documentation graphique du Projet.
Critère pour le mémoire: On mesurera la longueur réellement exécutée selon les spécifications du Projet.

| Code | U | Désignation | Quantité | Prix | Montant |
|---|---|---|---|---|---|
| mt37toa400b | U | Matériel auxiliaire pour le montage et la fixation à l'ouvrage des tuyaux en polypropylène random copolymère (PP-R), série 5, de 32 mm de diamètre extérieur. (matériau) | 1 | 98.45 | 98.450 |
| mt37toa110abg | m | Tube en polypropylène random copolymère (PP-R), série 5, de 32 mm de diamètre extérieur et 2,9 mm d'épaisseur, selon NF EN ISO 15874-2, avec le prix augmenté de 30% pour cause d'accessoires et pièces spéciales. (matériau) | 1 | 4661.79 | 4661.790 |
| mo008 | h | Compagnon professionnel III/CP2 plombier. (main-d'œuvre) | 0.074 | 1152.36 | 85.275 |
| mo107 | h | Ouvrier professionnel II/OP plombier. (main-d'œuvre) | 0.074 | 836.62 | 61.910 |
| % | % | Frais de chantier des unités d'ouvrage | 2 % | 4907.425 | 98.149 |
|  |  | Coûts directs |  |  | 5005.574 |

Déchets:
- pose: mt37toa110abg; facteur de déchet 0.0275

## Ressources

**mt37toa110abg** m Tube en polypropylène random copolymère (PP-R)
Données techniques: Coût énergétique 25.189 MJ; Émission de CO2 1.251 kg; Code CED 17 02 03; Masse de l'élément 0.26 kg; Volume 0.000433 m3
