# Diffuseur pour conduit rigide de distribution d'air pour climatiseur évaporatif

- Propriété du fichier: CYPE Ingenieros S.A.
- Format: FIEBDC-3/2016
- Logiciel: Générateur de prix de la construction. CYPE Ingenieros, S.A.
- Date: 04/02/2025
- Zone géographique: Bénin
- Devise: XOF
- Coûts indirects: 3 %
- Frais généraux: 13 %
- Bénéfice: 6 %
- TVA: 18 %

## T Équipements techniques

### TV Climatisation et ventilation

#### TVF Bioclimatisation

**TVF050** U Diffuseur pour conduit rigide de distribution d'air pour climatiseur évaporatif.
Diffuseur en tôle d'acier galvanisé pour connexion au conduit de distribution d'air, de 550x550 mm, pour climatiseur évaporatif, de 2 faces, avec une grille de 300x500 mm à double déflexion de chaque côté. Comprend les accessoires de montage et les éléments de fixation. Totalement monté.
Inclut: Fixation du diffuseur au conduit.
Critère pour le métré: Nombre d'unités prévues, selon documentation graphique du Projet.
Critère pour le mémoire: On mesurera le nombre d'unités réellement exécutées selon les spécifications du Projet.

| Code | U | Désignation | Quantité | Prix | Montant |
|---|---|---|---|---|---|
| mt42ter060a | U | Diffuseur en tôle d'acier galvanisé pour connexion au conduit de distribution d'air, de 550x550 mm, pour climatiseur évaporatif, de 2 faces, avec une grille de 300x500 mm à double déflexion de chaque côté. (matériau) | 1 | 257041.18 | 257041.180 |
| mo005 | h | Compagnon professionnel III/CP2 installateur de climatisation. (main-d'œuvre) | 0.429 | 1152.36 | 494.362 |
| mo104 | h | Ouvrier professionnel II/OP installateur de climatisation. (main-d'œuvre) | 0.429 | 836.62 | 358.910 |
| % | % | Frais de chantier des unités d'ouvrage | 2 % | 257894.452 | 5157.889 |
|  |  | Coûts directs |  |  | 263052.341 |

## Ressources

**mt42ter060a** U Diffuseur en tôle d'acier galvanisé pour connexion au conduit de distribution d'air
Données techniques: Coût énergétique 559.796 MJ; Émission de CO2 41.273 kg
Déchets:
- emballage: re150101 Emballages en papier et en carton. (composant de déchet); quantité 0.086 kg; Code CED 15 01 01; Masse de l'élément 1 kg; Volume 0.001333 m3
