# Réservation pour ventilation

- Propriété du fichier: CYPE Ingenieros S.A.
- Format: FIEBDC-3/2016
- Logiciel: Générateur de prix de la construction. CYPE Ingenieros, S.A.
- Date: 04/02/2025
- Zone géographique: Bénin
- Devise: XOF
- Coûts indirects: 3 %
- Frais généraux: 13 %
- Bénéfice: 6 %
- TVA: 18 %

## T Équipements techniques

### TV Climatisation et ventilation

#### TVR Aérateurs

**TVR020** U Réservation pour ventilation.
Entrée d'air pour ouverture de passage, en aluminium, débit maximum 15 l/s, de 725x20x82 mm, avec silencieux acoustique en mousse de résine de mélamine et isolation acoustique de 34 dBA. Comprend les éléments de fixation.
Inclut: Implantation. Mise en place et fixation de l'entrée d'air entre le cadre et le battant de la porte intérieure.
Critère pour le métré: Nombre d'unités prévues, selon documentation graphique du Projet.
Critère pour le mémoire: On mesurera le nombre d'unités réellement exécutées selon les spécifications du Projet.

| Code | U | Désignation | Quantité | Prix | Montant |
|---|---|---|---|---|---|
| mt42sva240c | U | Entrée d'air pour ouverture de passage, en aluminium, débit maximum 15 l/s, de 725x20x82 mm, avec silencieux acoustique en mousse de résine de mélamine et isolation acoustique de 34 dBA, à placer dans portes intérieures, entre le cadre et le battant de la porte intérieure de 700 mm de largeur de porte et 80 mm de largeur de cadre, avec éléments de fixation. (matériau) | 1 | 25487.5 | 25487.500 |
| mo011 | h | Compagnon professionnel III/CP2 monteur. (main-d'œuvre) | 0.247 | 1152.36 | 284.633 |
| mo080 | h | Ouvrier professionnel II/OP monteur. (main-d'œuvre) | 0.247 | 838.14 | 207.021 |
| % | % | Frais de chantier des unités d'ouvrage | 2 % | 25979.154 | 519.583 |
|  |  | Coûts directs |  |  | 26498.737 |

## Ressources

**mt42sva240c** U Entrée d'air pour ouverture de passage
Données techniques: Coût énergétique 4.408 MJ; Émission de CO2 0.293 kg
Déchets:
- emballage: re150101 Emballages en papier et en carton. (composant de déchet); quantité 0.09 kg; Code CED 15 01 01; Masse de l'élément 1 kg; Volume 0.001333 m3
- emballage: re170203 Plastique. (composant de déchet); quantité 0.045 kg; Code CED 17 02 03; Masse de l'élément 1 kg; Volume 0.001667 m3
